# Aspersor

- Propiedad del archivo: CYPE INGENIEROS, S.A.
- Formato: FIEBDC-3/2002
- Ámbito geográfico: Colombia
- Divisa: COP
- Costes indirectos: 3.00 %
- Gastos generales: 13.00 %
- Beneficio industrial: 6.00 %
- IVA: 16.00 %

## U Urbanización interior del terreno

### UR Riego

#### URE Equipos

**URE020** Ud Aspersor.
Aspersor emergente de turbina, de latón, con arco ajustable, radio de 5 a 20 m regulable con tornillo, conexión de 3/4" de diámetro. Incluso accesorios de conexión a la tubería de abastecimiento y distribución.
Incluye: Instalación en el terreno y conexión hidráulica a la tubería de abastecimiento y distribución. Limpieza hidráulica de la unidad. Ajuste del caudal de agua.
Criterio de medición de proyecto: Número de unidades previstas, según documentación gráfica de Proyecto.
Criterio de medición de obra: Se medirá el número de unidades realmente ejecutadas según especificaciones de Proyecto.

| Código | Ud | Descripción | Rendimiento | Precio | Importe |
|---|---|---|---|---|---|
| mt48asp020b | Ud | Aspersor emergente de turbina, de latón, con arco ajustable, radio de 5 a 20 m regulable con tornillo, conexión de 3/4" de diámetro, intervalo de presiones recomendado de 2 a 5 bar. (material) | 1.000 | 66126.32 | 66126.32 |
| mt37tpj023cb | Ud | Collarín de toma de PP con dos tornillos, para tubo de 32 mm de diámetro exterior, con toma para conexión roscada de 3/4" de diámetro, PN=16 atm, con juntas elásticas de EPDM, según ISO 15874-3. (material) | 1.000 | 7044.69 | 7044.69 |
| mt48wwg200b | Ud | Tubería de longitud regulable con dos codos articulados en sus extremos, de 3/4" de diámetro. (material) | 1.000 | 8531.02 | 8531.02 |
| mo008 | h | Oficial 1ª plomero. (mano de obra) | 0.184 | 26179.17 | 4816.97 |
| mo107 | h | Ayudante plomero. (mano de obra) | 0.184 | 19008.41 | 3497.55 |
| % | % | Herramienta menor | 2 % | 90016.55 | 1800.33 |
|  |  | Costes directos |  |  | 91816.88 |
