# Sensores y estaciones meteorológicas

- Propiedad del archivo: CYPE INGENIEROS, S.A.
- Formato: FIEBDC-3/2002
- Ámbito geográfico: Colombia
- Divisa: COP
- Costes indirectos: 3.00 %
- Gastos generales: 13.00 %
- Beneficio industrial: 6.00 %
- IVA: 16.00 %

## U Urbanización interior del terreno

### UR Riego

#### URM Automatización

**URM020** Ud Sensores y estaciones meteorológicas.
Sensor de heladas, con detención a 3°C, con elemento sensor hermético con doble capa de resina epoxi, interruptor de intensidad nominal 6 A y 8 m de cable, sólo apto para programadores de 24 V de corriente alterna. Incluso accesorios de montaje y conexión con el programador. Totalmente montado y conexionado.
Incluye: Montaje sobre una superficie exterior. Conexionado eléctrico con el programador. Ajuste de funcionamiento.
Criterio de medición de proyecto: Número de unidades previstas, según documentación gráfica de Proyecto.
Criterio de medición de obra: Se medirá el número de unidades realmente ejecutadas según especificaciones de Proyecto.

| Código | Ud | Descripción | Rendimiento | Precio | Importe |
|---|---|---|---|---|---|
| mt48hun430a | Ud | Sensor de heladas, con detención a 3°C, con elemento sensor hermético con doble capa de resina epoxi, interruptor de intensidad nominal 6 A y 8 m de cable, sólo apto para programadores de 24 V de corriente alterna. (material) | 1.000 | 92902.79 | 92902.79 |
| mo003 | h | Maestro electricista. (mano de obra) | 0.184 | 26179.17 | 4816.97 |
| mo102 | h | Ayudante electricista. (mano de obra) | 0.184 | 19008.41 | 3497.55 |
| % | % | Herramienta menor | 2 % | 101217.31 | 2024.35 |
|  |  | Costes directos |  |  | 103241.66 |
