# Estación depuradora biológica

- Propiedad del archivo: CYPE INGENIEROS, S.A.
- Formato: FIEBDC-3/2002
- Ámbito geográfico: Colombia
- Divisa: COP
- Costes indirectos: 3.00 %
- Gastos generales: 13.00 %
- Beneficio industrial: 6.00 %
- IVA: 16.00 %

## U Urbanización interior del terreno

### US Depuración de aguas residuales domésticas

#### USE Estaciones depuradoras

**USE012** Ud Estación depuradora biológica.
Estación depuradora biológica de aguas residuales, tecnología VFL, capacidad para 70 a 200 usuarios (H.E.), carga media de materia orgánica contaminante (DBO5) de 12 kg/día y caudal máximo de agua depurada de 27000 litros/día, equipada con una estación de bombeo, un reactor biológico tipo AT, un compresor y un depósito de fangos. Totalmente instalada y en funcionamiento, sin incluir la excavación, la nivelación ni el relleno del trasdós.
Incluye: Replanteo. Colocación de la estación depuradora. Conexionado con las redes de conducción de agua, de salubridad y eléctrica. Puesta en marcha.
Criterio de medición de proyecto: Número de unidades previstas, según documentación gráfica de Proyecto.
Criterio de medición de obra: Se medirá el número de unidades realmente ejecutadas según especificaciones de Proyecto.

| Código | Ud | Descripción | Rendimiento | Precio | Importe |
|---|---|---|---|---|---|
| mt46edb010n | Ud | Estación depuradora biológica de aguas residuales, tecnología VFL, capacidad para 70 a 200 usuarios (H.E.), carga media de materia orgánica contaminante (DBO5) de 12 kg/día y caudal máximo de agua depurada de 27000 litros/día, equipada con una estación de bombeo, un reactor biológico tipo AT, un compresor y un depósito de fangos. (material) | 1.000 | 122347774.11 | 122347774.11 |
| mq04cag010a | h | Camión con grúa de hasta 6 t. (maquinaria) | 1.159 | 139774.43 | 161998.56 |
| mo008 | h | Oficial 1ª plomero. (mano de obra) | 12.638 | 26179.17 | 330852.35 |
| mo107 | h | Ayudante plomero. (mano de obra) | 12.638 | 19008.41 | 240228.29 |
| mo003 | h | Maestro electricista. (mano de obra) | 2.528 | 26179.17 | 66180.94 |
| mo102 | h | Ayudante electricista. (mano de obra) | 2.528 | 19008.41 | 48053.26 |
| % | % | Herramienta menor | 2 % | 123195087.51 | 2463901.75 |
|  |  | Costes directos |  |  | 125658989.26 |
