# Filtro biológico aeróbico de polietileno de alta densidad (PEAD/HDPE)

- Propiedad del archivo: CYPE INGENIEROS, S.A.
- Formato: FIEBDC-3/2002
- Ámbito geográfico: Colombia
- Divisa: COP
- Costes indirectos: 3.00 %
- Gastos generales: 13.00 %
- Beneficio industrial: 6.00 %
- IVA: 16.00 %

## U Urbanización interior del terreno

### US Depuración de aguas residuales domésticas

#### USS Fosas sépticas y filtros

**USS030** Ud Filtro biológico aeróbico de polietileno de alta densidad (PEAD/HDPE).
Filtro biológico aeróbico, de polietileno de alta densidad (PEAD/HDPE), de 1500 litros, de 1550 mm de diámetro y 1300 mm de altura, para 13 usuarios (H.E.), con boca de entrada y boca de salida de 110 mm de diámetro.
Incluye: Replanteo. Colocación y conexionado del filtro biológico aeróbico. Comprobación de su correcto funcionamiento.
Criterio de medición de proyecto: Número de unidades previstas, según documentación gráfica de Proyecto.
Criterio de medición de obra: Se medirá el número de unidades realmente ejecutadas según especificaciones de Proyecto.

| Código | Ud | Descripción | Rendimiento | Precio | Importe |
|---|---|---|---|---|---|
| mt46fbp100b | Ud | Filtro biológico aeróbico, de polietileno de alta densidad (PEAD/HDPE), de 1500 litros, de 1550 mm de diámetro y 1300 mm de altura, para 13 usuarios (H.E.), con boca de entrada y boca de salida de 110 mm de diámetro, para tratamiento secundario de aguas residuales. (material) | 1.000 | 5777945.97 | 5777945.97 |
| mo008 | h | Oficial 1ª plomero. (mano de obra) | 2.275 | 26179.17 | 59557.61 |
| mo107 | h | Ayudante plomero. (mano de obra) | 2.275 | 19008.41 | 43244.13 |
| % | % | Herramienta menor | 2 % | 5880747.71 | 117614.95 |
|  |  | Costes directos |  |  | 5998362.66 |
