# Módulo de vallado metálico de perfiles huecos, para empotrar

- Propiedad del archivo: CYPE INGENIEROS, S.A.
- Formato: FIEBDC-3/2002
- Ámbito geográfico: Colombia
- Divisa: COP
- Costes indirectos: 3.00 %
- Gastos generales: 13.00 %
- Beneficio industrial: 6.00 %
- IVA: 16.00 %

## U Urbanización interior del terreno

### UV Cerramientos exteriores

#### UVX Módulos de perfiles metálicos

**UVX020** Ud Módulo de vallado metálico de perfiles huecos, para empotrar.
Módulo de vallado metálico de 1440 mm de longitud, formado por perfiles huecos de sección circular, de acero galvanizado (Z 275), acabado lacado en color RAL de 2 mm de espesor, 80 mm de diámetro y 1800 mm de altura, con una separación máxima de 100 mm entre los perfiles, con tapa superior semiesférica de plástico y una base horizontal metálica, de 80x140 mm, fijada a los perfiles mediante soldadura, para empotrar 300 mm en muro de concreto.
Criterio de valoración económica: El precio no incluye el muro de concreto.
Incluye: Replanteo. Presentación de los módulos. Aplomado y nivelación de los módulos. Fijación a la armadura del muro.
Criterio de medición de proyecto: Número de unidades previstas, según documentación gráfica de Proyecto.
Criterio de medición de obra: Se medirá el número de unidades realmente ejecutadas según especificaciones de Proyecto.

| Código | Ud | Descripción | Rendimiento | Precio | Importe |
|---|---|---|---|---|---|
| mt26aae150g | Ud | Módulo de vallado metálico de 1440 mm de longitud, formado por perfiles huecos de sección circular, de acero galvanizado (Z 275), acabado lacado en color RAL de 2 mm de espesor, 80 mm de diámetro y 1800 mm de altura, con una separación máxima de 100 mm entre los perfiles, con tapa superior semiesférica de plástico y una base horizontal metálica, de 80x140 mm, fijada a los perfiles mediante soldadura. (material) | 1.000 | 740261.84 | 740261.84 |
| mt08var050 | kg | Alambre galvanizado para atar, de 1,30 mm de diámetro. (material) | 0.100 | 3281.16 | 328.12 |
| mo018 | h | Oficial 1ª cerrajero. (mano de obra) | 0.627 | 25810.78 | 16183.36 |
| mo059 | h | Ayudante cerrajero. (mano de obra) | 0.627 | 19080.89 | 11963.72 |
| % | % | Herramienta menor | 2 % | 768737.04 | 15374.74 |
|  |  | Costes directos |  |  | 784111.78 |
