# Ensayo de lechada bituminosa

- Propiedad del archivo: CYPE INGENIEROS, S.A.
- Formato: FIEBDC-3/2002
- Ámbito geográfico: Colombia
- Divisa: COP
- Costes indirectos: 3.00 %
- Gastos generales: 13.00 %
- Beneficio industrial: 6.00 %
- IVA: 16.00 %

## X Control de calidad y ensayos

### XH Materiales bituminosos

#### XHB Mezclas bituminosas

**XHB020** Ud Ensayo de lechada bituminosa.
Ensayos a realizar en laboratorio acreditado en el área técnica correspondiente, sobre una muestra de lechada bituminosa, tomada en obra, para la determinación de las siguientes características: manejabilidad, resistencia al desgaste por abrasión, par de torsión. Incluso desplazamiento a obra, toma de muestra e informe de resultados.
Incluye: Desplazamiento a obra. Toma de muestras. Realización de ensayos. Redacción de informe de los resultados de los ensayos realizados.
Criterio de medición de proyecto: Ensayo a realizar, según documentación del Plan de control de calidad.

| Código | Ud | Descripción | Rendimiento | Precio | Importe |
|---|---|---|---|---|---|
| mt49des010 | Ud | Repercusión de desplazamiento a obra para la toma de muestras. (material) | 1.000 | 1677.92 | 1677.92 |
| mt49lbi005 | Ud | Toma de una muestra de lechada bituminosa. (material) | 1.000 | 56635.70 | 56635.70 |
| mt49lbi010 | Ud | Ensayo para determinar la manejabilidad de una muestra de lechada bituminosa. (material) | 1.000 | 53226.56 | 53226.56 |
| mt49lbi015 | Ud | Ensayo para determinar la resistencia al desgaste por abrasión de una muestra de lechada bituminosa. (material) | 1.000 | 232217.36 | 232217.36 |
| mt49lbi020 | Ud | Ensayo para determinar el par de torsión de una muestra de lechada bituminosa. (material) | 1.000 | 226542.80 | 226542.80 |
| mt49lbi120 | Ud | Informe de resultados de los ensayos realizados sobre una muestra de lechada bituminosa. (material) | 1.000 | 217813.05 | 217813.05 |
| % | % | Herramienta menor | 2 % | 788113.39 | 15762.27 |
|  |  | Costes directos |  |  | 803875.66 |
