# Ensayo de ladrillos vistos

- Propiedad del archivo: CYPE INGENIEROS, S.A.
- Formato: FIEBDC-3/2002
- Ámbito geográfico: Colombia
- Divisa: COP
- Costes indirectos: 3.00 %
- Gastos generales: 13.00 %
- Beneficio industrial: 6.00 %
- IVA: 16.00 %

## X Control de calidad y ensayos

### XL Materiales cerámicos

#### XLL Ladrillos

**XLL020** Ud Ensayo de ladrillos vistos.
Ensayos a realizar en laboratorio acreditado en el área técnica correspondiente, sobre una muestra de ladrillo cerámico visto, tomada en obra, para la determinación de las siguientes características: tolerancia dimensional, forma y aspecto. Incluso desplazamiento a obra e informe de resultados.
Incluye: Desplazamiento a obra. Toma de muestras. Realización de ensayos. Redacción de informe de los resultados de los ensayos realizados.
Criterio de medición de proyecto: Ensayo a realizar, según documentación del Plan de control de calidad.

| Código | Ud | Descripción | Rendimiento | Precio | Importe |
|---|---|---|---|---|---|
| mt49des010 | Ud | Repercusión de desplazamiento a obra para la toma de muestras. (material) | 1.000 | 1677.92 | 1677.92 |
| mt49lch020 | Ud | Toma en obra de muestras de ladrillos cerámicos, cuyo peso no exceda de 50 kg. (material) | 1.000 | 69633.96 | 69633.96 |
| mt49lch090 | Ud | Ensayo para determinar la tolerancia dimensional, forma y aspecto de una muestra de ladrillos cerámicos. (material) | 1.000 | 225522.44 | 225522.44 |
| mt49lch030 | Ud | Informe de resultados de los ensayos realizados sobre una muestra de ladrillos cerámicos. (material) | 1.000 | 217813.05 | 217813.05 |
| % | % | Herramienta menor | 2 % | 514647.37 | 10292.95 |
|  |  | Costes directos |  |  | 524940.32 |
