# Juego de tapones

- Propiedad del archivo: CYPE INGENIEROS, S.A.
- Formato: FIEBDC-3/2002
- Ámbito geográfico: Colombia
- Divisa: COP
- Costes indirectos: 3.00 %
- Gastos generales: 13.00 %
- Beneficio industrial: 6.00 %
- IVA: 16.00 %

## Y Seguridad y salud

### YI Equipos de protección individual

#### YIO Para los oídos

**YIO020** Ud Juego de tapones.
Juego de tapones desechables, moldeables, de espuma de poliuretano antialérgica, con atenuación acústica de 31 dB, amortizable en 1 uso.
Criterio de medición de proyecto: Número de unidades previstas, según Estudio o Estudio Básico de Seguridad y Salud.
Criterio de medición de obra: Se medirá el número de unidades realmente suministradas según especificaciones de Estudio o Estudio Básico de Seguridad y Salud.

| Código | Ud | Descripción | Rendimiento | Precio | Importe |
|---|---|---|---|---|---|
| mt50epo020aa | Ud | Juego de tapones desechables, moldeables, con atenuación acústica de 31 dB, EPI de categoría II, cumpliendo todos los requisitos de seguridad. (material) | 1.000 | 61.27 | 61.27 |
| % | % | Herramienta menor | 2 % | 61.27 | 1.23 |
|  |  | Costes directos |  |  | 62.50 |
