# Equipo de protección respiratoria (EPR), filtrante no asistido

- Propiedad del archivo: CYPE INGENIEROS, S.A.
- Formato: FIEBDC-3/2002
- Ámbito geográfico: Colombia
- Divisa: COP
- Costes indirectos: 3.00 %
- Gastos generales: 13.00 %
- Beneficio industrial: 6.00 %
- IVA: 16.00 %

## Y Seguridad y salud

### YI Equipos de protección individual

#### YIV Para las vías respiratorias

**YIV010** Ud Equipo de protección respiratoria (EPR), filtrante no asistido.
Equipo de protección respiratoria (EPR), filtrante no asistido, compuesto por una máscara completa, clase 1, que cubre los ojos, la nariz, la boca y la barbilla, garantizando un ajuste hermético a la cara del trabajador frente a la atmósfera ambiente, amortizable en 3 usos y un filtro contra partículas, de eficacia baja (P1), amortizable en 3 usos.
Criterio de medición de proyecto: Número de unidades previstas, según Estudio o Estudio Básico de Seguridad y Salud.
Criterio de medición de obra: Se medirá el número de unidades realmente suministradas según especificaciones de Estudio o Estudio Básico de Seguridad y Salud.

| Código | Ud | Descripción | Rendimiento | Precio | Importe |
|---|---|---|---|---|---|
| mt50epv010ic | Ud | Máscara completa, clase 1, EPI de categoría III, cumpliendo todos los requisitos de seguridad. (material) | 0.330 | 203337.98 | 67101.53 |
| mt50epv011aG | Ud | Filtro contra partículas, de eficacia baja (P1), EPI de categoría III, cumpliendo todos los requisitos de seguridad. (material) | 0.330 | 8860.71 | 2924.03 |
| % | % | Herramienta menor | 2 % | 70025.56 | 1400.51 |
|  |  | Costes directos |  |  | 71426.07 |
