# Ensayo destructivo: extracción de cilindro

- Propiedad del archivo: CYPE Ingenieros S.A.
- Formato: FIEBDC-3/2016
- Programa: Generador de precios de la construcción. CYPE Ingenieros, S.A.
- Fecha: 18/06/2024
- Ámbito geográfico: Colombia
- Divisa: COP
- Costes indirectos: 3 %
- Gastos generales: 13 %
- Beneficio industrial: 6 %
- IVA: 16 %

## 0 Actividades preliminares

### 0E Toma de muestras y ensayos para estudio de patologías

#### 0EH Ensayos de información del concreto endurecido

**0EH010** Ud Ensayo destructivo: extracción de cilindro.
Ensayo destructivo consistente en la rotura a compresión de cilindro de concreto endurecido de 100 mm de diámetro y 200 mm de longitud, extraída mediante sonda rotativa en cimentación de concreto. Incluso corte, curado, refrentado y relleno de taladro con mortero hidráulico expansivo autonivelante, sin incluir cala ni reposición de revestimientos ni recubrimientos.
Incluye: Extracción de cilindro. Realización del ensayo. Relleno del taladro.
Criterio de medición de proyecto: Número de unidades previstas, según documentación gráfica de Proyecto.
Criterio de medición de obra: Se medirá el número de unidades realmente ejecutadas según especificaciones de Proyecto.

| Código | Ud | Descripción | Rendimiento | Precio | Importe |
|---|---|---|---|---|---|
| mt49hoc030d | Ud | Extracción de cilindro de concreto endurecido de 100 mm de diámetro y 200 mm de longitud mediante sonda rotativa, tallado, refrentado y ensayo para determinar la resistencia a compresión, sin incluir cala ni reposición de revestimientos o recubrimientos. (material) | 1 | 364314.19 | 364314.190 |
| mt49hoc040v | Ud | Relleno de taladros con mortero hidráulico expansivo autonivelante, de 100 mm de diámetro, en cimentaciones. (material) | 1 | 62831.56 | 62831.560 |
| % | % | Herramienta menor | 2 % | 427145.750 | 8542.915 |
|  |  | Costes directos |  |  | 435688.665 |
