# Ensayo destructivo: profundidad de carbonatación

- Propiedad del archivo: CYPE Ingenieros S.A.
- Formato: FIEBDC-3/2016
- Programa: Generador de precios de la construcción. CYPE Ingenieros, S.A.
- Fecha: 17/06/2025
- Ámbito geográfico: Colombia
- Divisa: COP
- Costes indirectos: 3 %
- Gastos generales: 13 %
- Beneficio industrial: 6 %
- IVA: 16 %

## 0 Actividades preliminares

### 0E Toma de muestras y ensayos para estudio de patologías

#### 0EH Ensayos de información del concreto endurecido

**0EH050** Ud Ensayo destructivo: profundidad de carbonatación.
Ensayo destructivo consistente en la determinación de la profundidad de carbonatación en un cilindro extraído (núcleo) del elemento estructural existente de concreto, mediante el método de la fenolftaleína, sin incluir cala ni reposición de revestimientos o recubrimientos.
Incluye: Realización del ensayo.
Criterio de medición de proyecto: Número de unidades previstas, según documentación gráfica de Proyecto.
Criterio de medición de obra: Se medirá el número de unidades realmente ejecutadas según especificaciones de Proyecto.

| Código | Ud | Descripción | Rendimiento | Precio | Importe |
|---|---|---|---|---|---|
| mt49hoe020 | Ud | Toma en obra de hasta 6 muestras de concreto endurecido, cuyo peso no exceda de 50 kg. (material) | 1 | 107272.05 | 107272.050 |
| mt49hoe060 | Ud | Ensayo para determinar la profundidad de carbonatación de una muestra de concreto endurecido. (material) | 1 | 104156.4 | 104156.400 |
| % | % | Herramienta menor | 2 % | 211428.450 | 4228.569 |
|  |  | Costes directos |  |  | 215657.019 |
