# Embalaje y paletizado de material arqueológico

- Propiedad del archivo: CYPE Ingenieros S.A.
- Formato: FIEBDC-3/2016
- Programa: Generador de precios de la construcción. CYPE Ingenieros, S.A.
- Fecha: 18/06/2024
- Ámbito geográfico: Colombia
- Divisa: COP
- Costes indirectos: 3 %
- Gastos generales: 13 %
- Beneficio industrial: 6 %
- IVA: 16 %

## 0 Actividades preliminares

### 0G Trabajos arqueológicos

#### 0GE Excavaciones arqueológicas y transportes

**0GE055** m³ Embalaje y paletizado de material arqueológico.
Embalaje de material arqueológico procedente de las excavaciones, mediante láminas de polietileno transparente, film alveolar, gránulos de poliestireno expandido y cajas de cartón; paletizado de los elementos y fijación del conjunto con cinta plástica autoadhesiva para evitar el movimiento de las piezas, golpes y roces, durante su transporte hasta el punto de almacenamiento. Incluso recogida y carga de restos sobre camión o contenedor.
Incluye: Embalaje del material. Colocación de las piezas sobre palets. Limpieza y retirada de restos a contenedor.
Criterio de medición de proyecto: Volumen medido según documentación gráfica de Proyecto.
Criterio de medición de obra: Se medirá el volumen realmente ejecutado según especificaciones de Proyecto.

| Código | Ud | Descripción | Rendimiento | Precio | Importe |
|---|---|---|---|---|---|
| mt32war020 | m² | Lámina de polietileno transparente, de 0,2 mm de espesor. (material) | 4.5 | 442.36 | 1990.620 |
| mt32war050 | m² | Film alveolar para embalar. (material) | 4.5 | 1592.48 | 7166.160 |
| mt32war030 | m | Cinta plástica autoadhesiva. (material) | 4.2 | 103.22 | 433.524 |
| mt32war040 | m² | Cartón rizado para embalaje. (material) | 0.2 | 884.71 | 176.942 |
| mt32war070 | kg | Gránulos de poliestireno expandido, de 10 kg/m³ de densidad, de granulometría comprendida entre 2 y 3 mm, para protección y embalaje. (material) | 0.2 | 16809.55 | 3361.910 |
| mo113 | h | Peón de obra blanca. (mano de obra) | 0.161 | 18348.75 | 2954.149 |
| % | % | Herramienta menor | 2 % | 16083.305 | 321.666 |
|  |  | Costes directos |  |  | 16404.971 |

Residuos:
- colocación: mt32war020 Lámina de polietileno transparente, de 0,2 mm de espesor; factor de residuo 0.06
- colocación: mt32war050 Film alveolar para embalar; factor de residuo 0.07
- colocación: mt32war040 Cartón rizado para embalaje; factor de residuo 0.022
- colocación: mt32war070; factor de residuo 0.024

## Recursos

**mt32war020** m² Lámina de polietileno transparente, de 0,2 mm de espesor
Datos técnicos: Coste energético 27.540 MJ; Emisión de CO2 1.010 kg; Código LER 17 06 04; Masa del elemento 0.184 kg; Volumen 0.000307 m3
Residuos:
- embalaje: re170203 Plástico. (componente de residuo); rendimiento 0.024 kg; Código LER 17 02 03; Masa del elemento 1 kg; Volumen 0.001667 m3

**mt32war050** m² Film alveolar para embalar
Datos técnicos: Coste energético 9.688 MJ; Emisión de CO2 0.481 kg; Código LER 17 02 03; Masa del elemento 0.05 kg; Volumen 0.000083 m3
Residuos:
- embalaje: re170203 Plástico; rendimiento 0.05 kg

**mt32war040** m² Cartón rizado para embalaje
Datos técnicos: Coste energético 0.243 MJ; Emisión de CO2 0.383 kg; Código LER 15 01 01; Masa del elemento 0.45 kg; Volumen 0.0006 m3

**mt32war070** kg Gránulos de poliestireno expandido
Datos técnicos: Coste energético 91.880 MJ; Emisión de CO2 3.140 kg; Código LER 17 06 04; Masa del elemento 1 kg; Volumen 0.001667 m3
