# Informe técnico sobre patologías del edificio

- Propiedad del archivo: CYPE Ingenieros S.A.
- Formato: FIEBDC-3/2016
- Programa: Generador de precios de la construcción. CYPE Ingenieros, S.A.
- Fecha: 18/06/2024
- Ámbito geográfico: Colombia
- Divisa: COP
- Costes indirectos: 3 %
- Gastos generales: 13 %
- Beneficio industrial: 6 %
- IVA: 16 %

## 0 Actividades preliminares

### 0I Actas e informes sobre patologías

#### 0IF Actas e informes

**0IF020** Ud Informe técnico sobre patologías del edificio.
Elaboración de informe técnico sobre patologías del edificio a rehabilitar, en estado de conservación regular, redactado con un nivel de especificación exhaustivo. Incluso desplazamiento al edificio considerando una distancia de hasta 25 km, inspección visual de las patologías y toma de datos.
Incluye: Desplazamiento al edificio. Inspección visual y toma de datos. Redacción del informe técnico.
Criterio de medición de proyecto: Número de unidades previstas, según documentación gráfica de Proyecto.
Criterio de medición de obra: Se medirá el número de unidades realmente ejecutadas según especificaciones de Proyecto.

| Código | Ud | Descripción | Rendimiento | Precio | Importe |
|---|---|---|---|---|---|
| mt49tei040j | Ud | Informe técnico sobre patologías del edificio a rehabilitar, en estado de conservación regular, redactado con un nivel de especificación exhaustivo, considerando una distancia de desplazamiento al edificio de hasta 25 km. (material) | 1 | 1223438.39 | 1223438.390 |
| % | % | Herramienta menor | 2 % | 1223438.390 | 24468.768 |
|  |  | Costes directos |  |  | 1247907.158 |
