# Transporte de equipamiento auxiliar

- Propiedad del archivo: CYPE Ingenieros S.A.
- Formato: FIEBDC-3/2016
- Programa: Generador de precios de la construcción. CYPE Ingenieros, S.A.
- Fecha: 15/10/2024
- Ámbito geográfico: Colombia
- Divisa: COP
- Costes indirectos: 3 %
- Gastos generales: 13 %
- Beneficio industrial: 6 %
- IVA: 16 %

## 0 Actividades preliminares

### 0M Equipamiento

#### 0MT Traslado y transporte

**0MT020** m³ Transporte de equipamiento auxiliar.
Transporte de equipamiento auxiliar como archivos, material electrónico, etc., (aproximadamente 4 ud/m³) con un peso medio de hasta 500 kg/m³, mediante camión a una distancia máxima de 5 km. Incluso carga, descarga y acopio de los elementos en la zona designada.
Incluye: Carga sobre camión. Transporte del material. Descarga de cada uno de los elementos. Acopio en la zona designada.
Criterio de medición de proyecto: Volumen medido según documentación gráfica de Proyecto.
Criterio de medición de obra: Se medirá el volumen realmente ejecutado según especificaciones de Proyecto.

| Código | Ud | Descripción | Rendimiento | Precio | Importe |
|---|---|---|---|---|---|
| mq04cap010a | h | Camión para transporte, de 12 t de carga. (maquinaria) | 0.29 | 202791 | 58809.390 |
| mo113 | h | Peón de obra blanca. (mano de obra) | 0.132 | 19175.79 | 2531.204 |
| % | % | Herramienta menor | 2 % | 61340.594 | 1226.812 |
|  |  | Costes directos |  |  | 62567.406 |
