# Solera de concreto simple con cal

- Propiedad del archivo: CYPE Ingenieros S.A.
- Formato: FIEBDC-3/2016
- Programa: Generador de precios de la construcción. CYPE Ingenieros, S.A.
- Fecha: 18/06/2024
- Ámbito geográfico: Colombia
- Divisa: COP
- Costes indirectos: 3 %
- Gastos generales: 13 %
- Beneficio industrial: 6 %
- IVA: 16 %

## A Acondicionamiento del terreno

### AN Nivelación

#### ANS Soleras

**ANS025** m² Solera de concreto simple con cal.
Solera de concreto simple de 10 cm de espesor, realizado con cal hidráulica natural, con resistencia a compresión de 5 a 15 N/mm², con una resistencia a compresión a 90 días mayor o igual a 11,5 Mpa (115 kg/cm²), preparado en obra y fundido con medios manuales, extendido y vibrado manual mediante regla vibrante, sin tratamiento de su superficie; con juntas de retracción de 5 mm de espesor, mediante corte con disco de diamante. Incluso tablero de madera de 2 cm de espesor, para la ejecución de juntas de contracción.
Criterio de valoración económica: El precio no incluye la base de la solera.
Incluye: Preparación de la superficie de apoyo del concreto. Replanteo de las juntas de construcción y de dilatación. Tendido de niveles mediante toques, maestras de concreto o reglas. Riego de la superficie base. Formación de juntas de construcción y de juntas perimetrales de dilatación. Preparación del concreto. Fundido, extendido y vibrado del concreto. Curado del concreto. Replanteo de las juntas de retracción. Corte del concreto. Limpieza final de las juntas de retracción.
Criterio de medición de proyecto: Superficie medida según documentación gráfica de Proyecto.
Criterio de medición de obra: Se medirá la superficie realmente ejecutada según especificaciones de Proyecto, sin deducir la superficie ocupada por las columnas situados dentro de su perímetro.

| Código | Ud | Descripción | Rendimiento | Precio | Importe |
|---|---|---|---|---|---|
| mt08aaa010a | m³ | Agua. (material) | 0.026 | 3281.16 | 85.310 |
| mt01arg008a | m³ | Arena, de tamaño máximo 0/3 mm. (material) | 0.043 | 41750.77 | 1795.283 |
| mt01arg008c | m³ | Arena, de tamaño máximo 3/8 mm. (material) | 0.043 | 52407.87 | 2253.538 |
| mt01arg008d | m³ | Gravilla, de tamaño máximo 8/16 mm. (material) | 0.057 | 59178.27 | 3373.161 |
| mt08cal020c | kg | Cal hidráulica natural con resistencia a compresión de 5 a 15 N/mm², en sacos. (material) | 50.164 | 1410.9 | 70776.388 |
| mt08ema050a | m³ | Madera para encofrar, de 22 mm de espesor. (material) | 0.001 | 842164.55 | 842.165 |
| mq06vib020 | h | Regla vibrante de 3 m. (maquinaria) | 0.097 | 13200.13 | 1280.413 |
| mq06cor020 | h | Equipo para corte de juntas en soleras de concreto. (maquinaria) | 0.094 | 26852.52 | 2524.137 |
| mq06hor010 | h | Concretera eléctrica con una capacidad de amasado de 160 l. (maquinaria) | 0.073 | 8706.88 | 635.602 |
| mo113 | h | Peón de obra blanca. (mano de obra) | 0.228 | 18348.75 | 4183.515 |
| mo112 | h | Ayudante entendido. (mano de obra) | 0.264 | 18648.96 | 4923.325 |
| mo020 | h | Oficial 1ª obra blanca. (mano de obra) | 0.08 | 25476.92 | 2038.154 |
| mo077 | h | Ayudante de obra blanca. (mano de obra) | 0.04 | 19044.65 | 761.786 |
| % | % | Herramienta menor | 2 % | 95472.777 | 1909.456 |
|  |  | Costes directos |  |  | 97382.233 |

Residuos:
- colocación: mt01arg008a Arena, de tamaño máximo 0/3 mm; factor de residuo 0.00810101
- colocación: mt01arg008c Arena, de tamaño máximo 3/8 mm; factor de residuo 0.00748773
- colocación: mt01arg008d Gravilla, de tamaño máximo 8/16 mm; factor de residuo 0.00709812
- colocación: mt08cal020c Cal hidráulica natural con resistencia a compresión de 5 a 15 N/mm², en sacos; factor de residuo 0.021
- colocación: mt08ema050a Madera para encofrar, de 22 mm de espesor; factor de residuo 1

## Recursos

**mt08aaa010a** m³ Agua
Datos técnicos: Coste energético 60.000 MJ; Emisión de CO2 30.000 kg

**mt01arg008a** m³ Arena, de tamaño máximo 0/3 mm
Datos técnicos: Coste energético 146.250 MJ; Emisión de CO2 7.800 kg; Código LER 01 04 08; Masa del elemento 1950 kg; Volumen 1.3 m3

**mt01arg008c** m³ Arena, de tamaño máximo 3/8 mm
Datos técnicos: Coste energético 146.250 MJ; Emisión de CO2 7.800 kg; Código LER 01 04 08; Masa del elemento 1950 kg; Volumen 1.3 m3

**mt01arg008d** m³ Gravilla, de tamaño máximo 8/16 mm
Datos técnicos: Coste energético 146.250 MJ; Emisión de CO2 7.800 kg; Código LER 01 04 08; Masa del elemento 1950 kg; Volumen 1.3 m3

**mt08cal020c** kg Cal hidráulica natural con resistencia a compresión de 5 a 15 N/mm², en sacos
Datos técnicos: Coste energético 5.254 MJ; Emisión de CO2 0.234 kg; Código LER 17 09 04; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt08ema050a** m³ Madera para encofrar, de 22 mm de espesor
Datos técnicos: Coste energético 9339.000 MJ; Emisión de CO2 -127.875 kg; Código LER 17 02 01; Masa del elemento 68.75 kg; Volumen 0.0625 m3
