# Solera ventilada de concreto, para grandes alturas

- Propiedad del archivo: CYPE Ingenieros S.A.
- Formato: FIEBDC-3/2016
- Programa: Generador de precios de la construcción. CYPE Ingenieros, S.A.
- Fecha: 15/10/2024
- Ámbito geográfico: Colombia
- Divisa: COP
- Costes indirectos: 3 %
- Gastos generales: 13 %
- Beneficio industrial: 6 %
- IVA: 16 %

## A Acondicionamiento del terreno

### AN Nivelación

#### ANV Soleras ventiladas

**ANV015** m² Solera ventilada de concreto, para grandes alturas.
Solera ventilada de concreto armado, para grandes alturas, de 100+4 cm de canto, sobre encofrado perdido de piezas de polipropileno reciclado, apoyado sobre tubos de PVC de 125 mm de diámetro y 85 cm de altura, fijados a una matriz base, realizada con concreto f'c=210 kg/cm² (21 MPa), clase de exposición F0 S0 P0 C0, tamaño máximo del agregado 12,5 mm, manejabilidad blanda, preparado en obra, y malla electrosoldada tipo XX 50, 25x25 cm y Ø 4-4 mm como armadura de reparto, colocada sobre separadores homologados en capa de compresión de 4 cm de espesor; apoyado todo ello sobre base de piso de limpieza.
Criterio de valoración económica: El precio no incluye la capa de solado de limpieza.
Incluye: Replanteo. Colocación de la matriz base. Colocación de los tubos. Corte de las piezas. Colocación y montaje de las piezas. Realización de los orificios de paso de instalaciones. Colocación de los elementos para paso de instalaciones. Colocación de la malla electrosoldada. Preparación del concreto. Fundido, extendido y vibrado del concreto. Regleado y nivelación de la capa de compresión. Curado del concreto.
Criterio de medición de proyecto: Superficie medida según documentación gráfica de Proyecto.
Criterio de medición de obra: Se medirá la superficie realmente ejecutada según especificaciones de Proyecto, sin deducir la superficie ocupada por las columnas situados dentro de su perímetro.

| Código | Ud | Descripción | Rendimiento | Precio | Importe |
|---|---|---|---|---|---|
| mt07cid030a | m² | Encofrado perdido de piezas de polipropileno reciclado, de 58x58x15 cm, para disponer sobre tubos de PVC, sobre una matriz base, para soleras ventiladas de gran altura. (material) | 1.05 | 47584.91 | 49964.156 |
| mt36tit010ha | m | Tubo de PVC, serie B, de 125 mm de diámetro y 3,2 mm de espesor. (material) | 2.55 | 15078.65 | 38450.558 |
| mt07ame050aae | m² | Malla electrosoldada tipo XX 50, 25x25 cm y Ø 4-4 mm, según NTC 5806 y ASTM A1064 / A1064M. (material) | 1.1 | 1978.9 | 2176.790 |
| mt08var050 | kg | Alambre galvanizado para atar, de 1,30 mm de diámetro. (material) | 0.017 | 3289.66 | 55.924 |
| mt08aaa010a | m³ | Agua. (material) | 0.02 | 3289.66 | 65.793 |
| mt01arg000d | m³ | Arena cribada. (material) | 0.052 | 77925.01 | 4052.101 |
| mt01arg001de | m³ | Agregado grueso homogeneizado, de tamaño máximo 12,5 mm. (material) | 0.079 | 56407.65 | 4456.204 |
| mt08cem000d | kg | Cemento gris en sacos. (material) | 33.933 | 484.68 | 16446.646 |
| mt07aco020m | Ud | Separador homologado para malla electrosoldada. (material) | 1 | 195.55 | 195.550 |
| mq06vib020 | h | Regla vibrante de 3 m. (maquinaria) | 0.095 | 13310.22 | 1264.471 |
| mq06hor010 | h | Concretera eléctrica con una capacidad de amasado de 160 l. (maquinaria) | 0.066 | 8779.49 | 579.446 |
| mo044 | h | Oficial 1ª encofrador. (mano de obra) | 0.033 | 27708.07 | 914.366 |
| mo091 | h | Ayudante encofrador. (mano de obra) | 0.033 | 20698.42 | 683.048 |
| mo043 | h | Oficial 1ª armador de concreto. (mano de obra) | 0.029 | 27708.07 | 803.534 |
| mo090 | h | Ayudante armador de concreto. (mano de obra) | 0.029 | 20698.42 | 600.254 |
| % | % | Herramienta menor | 2 % | 120708.841 | 2414.177 |
|  |  | Costes directos |  |  | 123123.018 |

Residuos:
- colocación: mt36tit010ha Tubo de PVC, serie B, de 125 mm de diámetro y 3,2 mm de espesor; factor de residuo 0.0789538
- colocación: mt07ame050aae Malla electrosoldada tipo XX 50, 25x25 cm y Ø 4-4 mm, según NTC 5806 y ASTM A1064 / A1064M; factor de residuo 0.025
- colocación: mt08var050 Alambre galvanizado para atar, de 1,30 mm de diámetro; factor de residuo 0.0038
- colocación: mt01arg000d Arena cribada; factor de residuo 0.003
- colocación: mt01arg001de Agregado grueso homogeneizado, de tamaño máximo 12,5 mm; factor de residuo 0.00726551
- colocación: mt08cem000d Cemento gris en sacos; factor de residuo 0.0063

## Recursos

**mt07cid030a** m² Encofrado perdido de piezas de polipropileno reciclado
Datos técnicos: Coste energético 55.971 MJ; Emisión de CO2 2.105 kg
Residuos:
- embalaje: re170201 Madera. (componente de residuo); rendimiento 0.001 kg; Código LER 17 02 01; Masa del elemento 1 kg; Volumen 0.000909 m3
- embalaje: re170203 Plástico. (componente de residuo); rendimiento 0.002 kg; Código LER 17 02 03; Masa del elemento 1 kg; Volumen 0.001667 m3

**mt36tit010ha** m Tubo de PVC, serie B, de 125 mm de diámetro y 3,2 mm de espesor
Datos técnicos: Coste energético 137.532 MJ; Emisión de CO2 2.620 kg; Código LER 17 02 03; Masa del elemento 1.84 kg; Volumen 0.003067 m3
Residuos:
- embalaje: re150101 Envases de papel y cartón. (componente de residuo); rendimiento 0.018 kg; Código LER 15 01 01; Masa del elemento 1 kg; Volumen 0.001333 m3
- embalaje: re170201 Madera; rendimiento 0.052 kg
- embalaje: re170203 Plástico; rendimiento 0.003 kg

**mt07ame050aae** m² Malla electrosoldada tipo XX 50, 25x25 cm y Ø 4-4 mm, según NTC 5806 y ASTM A1064 / A1064M
Datos técnicos: Coste energético 8.021 MJ; Emisión de CO2 0.416 kg; Código LER 17 04 05; Masa del elemento 0.816 kg; Volumen 0.000389 m3

**mt08var050** kg Alambre galvanizado para atar, de 1,30 mm de diámetro
Datos técnicos: Coste energético 25.100 MJ; Emisión de CO2 2.560 kg; Código LER 17 04 05; Masa del elemento 1 kg; Volumen 0.000476 m3

**mt08aaa010a** m³ Agua
Datos técnicos: Coste energético 60.000 MJ; Emisión de CO2 30.000 kg

**mt01arg000d** m³ Arena cribada
Datos técnicos: Coste energético 146.250 MJ; Emisión de CO2 7.800 kg; Código LER 01 04 09; Masa del elemento 1950 kg; Volumen 1.21875 m3

**mt01arg001de** m³ Agregado grueso homogeneizado, de tamaño máximo 12,5 mm
Datos técnicos: Coste energético 146.250 MJ; Emisión de CO2 7.800 kg; Código LER 01 04 08; Masa del elemento 1950 kg; Volumen 1.3 m3

**mt08cem000d** kg Cemento gris en sacos
Datos técnicos: Coste energético 7.174 MJ; Emisión de CO2 0.904 kg; Código LER 17 01 01; Masa del elemento 1 kg; Volumen 0.000667 m3
Residuos:
- embalaje: re150101 Envases de papel y cartón; rendimiento 0.014 kg
- embalaje: re170201 Madera; rendimiento 0.001 kg
- embalaje: re170203 Plástico; rendimiento 0.003 kg

**mt07aco020m** Ud Separador homologado para malla electrosoldada
Datos técnicos: Coste energético 1.105 MJ; Emisión de CO2 0.114 kg
Residuos:
- embalaje: re150101 Envases de papel y cartón; rendimiento 0.072 kg
