# Caja de inspección de concreto simple "in situ"

- Propiedad del archivo: CYPE Ingenieros S.A.
- Formato: FIEBDC-3/2016
- Programa: Generador de precios de la construcción. CYPE Ingenieros, S.A.
- Fecha: 18/06/2024
- Ámbito geográfico: Colombia
- Divisa: COP
- Costes indirectos: 3 %
- Gastos generales: 13 %
- Beneficio industrial: 6 %
- IVA: 16 %

## A Acondicionamiento del terreno

### AS Red de desagüe

#### ASA Cajas de inspección

**ASA011** Ud Caja de inspección de concreto simple "in situ".
Caja de inspección sifónica enterrada, de concreto simple "in situ" f'c=310 kg/cm² (31 MPa), clase de exposición F0 S2 P1 C0, tamaño máximo del agregado 19 mm, manejabilidad blanda, de dimensiones interiores 40x40x50 cm, sobre solera de concreto simple de 15 cm de espesor, con sifón formado por un codo de 87°30' de PVC largo, cerrada superiormente con marco y tapa de fundición carga de rotura 125 kN; previa excavación con medios manuales y posterior relleno del trasdós con material granular. Incluso molde reutilizable de lámina metálica amortizable en 20 usos.
Incluye: Replanteo. Excavación con medios manuales. Eliminación de las tierras sueltas del fondo de la excavación. Fundido y compactación del concreto en formación de solera. Colocación del molde reutilizable. Fundido y compactación del concreto en formación de la caja de inspección. Retirada del molde. Conexionado de los colectores a la caja de inspección. Colocación del codo de PVC. Colocación de la tapa y los accesorios. Relleno del trasdós. Comprobación de su correcto funcionamiento.
Criterio de medición de proyecto: Número de unidades previstas, según documentación gráfica de Proyecto.
Criterio de medición de obra: Se medirá el número de unidades realmente ejecutadas según especificaciones de Proyecto.

| Código | Ud | Descripción | Rendimiento | Precio | Importe |
|---|---|---|---|---|---|
| mt10hmf050spe | m³ | Concreto simple f'c=310 kg/cm² (31 MPa), clase de exposición F0 S2 P1 C0, tamaño máximo del agregado 19 mm, manejabilidad blanda, fabricado en planta, según NSR-10 y ACI 318. (material) | 0.198 | 382296.7 | 75694.747 |
| mt11ppl030a | Ud | Codo 87°30' de PVC liso, D=125 mm. (material) | 1 | 21927.43 | 21927.430 |
| mt08epr030a | Ud | Molde reutilizable para formación de cajas de inspección de sección cuadrada de 40x40x50 cm, de lámina metálica, incluso accesorios de montaje. (material) | 0.05 | 399995.35 | 19999.768 |
| mt11tfa010a | Ud | Marco y tapa de fundición, 40x40 cm, para caja de inspección registrable, carga de rotura 125 kN. (material) | 1 | 56113.18 | 56113.180 |
| mt01arr010a | t | Grava de cantera, de 19 a 25 mm de diámetro. (material) | 0.355 | 28836.87 | 10237.089 |
| mo020 | h | Oficial 1ª obra blanca. (mano de obra) | 1.218 | 25476.92 | 31030.889 |
| mo113 | h | Peón de obra blanca. (mano de obra) | 1.662 | 18348.75 | 30495.623 |
| % | % | Herramienta menor | 2 % | 245498.726 | 4909.975 |
|  |  | Costes directos |  |  | 250408.701 |

Residuos:
- colocación: mt11ppl030a Codo 87°30' de PVC liso, D=125 mm; factor de residuo 0.0273071
- colocación: mt08epr030a; factor de residuo 1
- colocación: mt01arr010a Grava de cantera, de 19 a 25 mm de diámetro; factor de residuo 0.00686426
- excavación: ruo170504 Tierra y piedras distintas de las especificadas en el código 17 05 03. (componente de residuo); rendimiento 643.37 kg; Código LER 17 05 04; Masa del elemento 1 kg; Volumen 0.000625 m3

## Recursos

**mt10hmf050spe** m³ Concreto simple f'c=310 kg/cm² (31 MPa)
Datos técnicos: Coste energético 2208.000 MJ; Emisión de CO2 253.000 kg; Código LER 17 01 01; Masa del elemento 2300 kg; Volumen 1.533333 m3

**mt11ppl030a** Ud Codo 87°30' de PVC liso, D=125 mm
Datos técnicos: Coste energético 67.835 MJ; Emisión de CO2 3.397 kg; Código LER 17 02 03; Masa del elemento 0.7 kg; Volumen 0.001167 m3
Residuos:
- embalaje: re150101 Envases de papel y cartón. (componente de residuo); rendimiento 0.035 kg; Código LER 15 01 01; Masa del elemento 1 kg; Volumen 0.001333 m3

**mt08epr030a** Ud Molde reutilizable para formación de cajas de inspección de sección cuadrada de 40x40x50 cm
Datos técnicos: Coste energético 301.781 MJ; Emisión de CO2 15.657 kg; Código LER 17 04 05; Masa del elemento 30.7 kg; Volumen 0.014619 m3

**mt11tfa010a** Ud Marco y tapa de fundición, 40x40 cm, para caja de inspección registrable, carga de rotura 125 kN
Datos técnicos: Coste energético 264.146 MJ; Emisión de CO2 16.520 kg
Residuos:
- embalaje: re150101 Envases de papel y cartón; rendimiento 0.072 kg

**mt01arr010a** t Grava de cantera, de 19 a 25 mm de diámetro
Datos técnicos: Coste energético 75.000 MJ; Emisión de CO2 4.000 kg; Código LER 01 04 08; Masa del elemento 1000 kg; Volumen 0.666667 m3
