# Caja de inspección prefabricada

- Propiedad del archivo: CYPE Ingenieros S.A.
- Formato: FIEBDC-3/2016
- Programa: Generador de precios de la construcción. CYPE Ingenieros, S.A.
- Fecha: 15/10/2024
- Ámbito geográfico: Colombia
- Divisa: COP
- Costes indirectos: 3 %
- Gastos generales: 13 %
- Beneficio industrial: 6 %
- IVA: 16 %

## A Acondicionamiento del terreno

### AS Red de desagüe

#### ASA Cajas de inspección

**ASA012** Ud Caja de inspección prefabricada.
Caja de paso enterrada, prefabricada de concreto, de dimensiones interiores 40x40x50 cm, sobre solera de concreto simple f'c=210 kg/cm² (21 MPa), clase de exposición F0 S0 P0 C0, tamaño máximo del agregado 19 mm, manejabilidad blanda de 20 cm de espesor, con marco y tapa prefabricados de concreto armado y cierre hermético al paso de los olores mefíticos.
Criterio de valoración económica: El precio no incluye la excavación ni el relleno del trasdós.
Incluye: Replanteo. Fundido y compactación del concreto en formación de solera. Colocación de la caja de inspección prefabricada. Ejecución de taladros para el conexionado de los colectores a la caja de inspección. Empalme y rejuntado de los colectores a la caja de inspección. Colocación de la tapa y los accesorios. Comprobación de su correcto funcionamiento.
Criterio de medición de proyecto: Número de unidades previstas, según documentación gráfica de Proyecto.
Criterio de medición de obra: Se medirá el número de unidades realmente ejecutadas según especificaciones de Proyecto.

| Código | Ud | Descripción | Rendimiento | Precio | Importe |
|---|---|---|---|---|---|
| mt10hmf050qde | m³ | Concreto simple f'c=210 kg/cm² (21 MPa), clase de exposición F0 S0 P0 C0, tamaño máximo del agregado 19 mm, manejabilidad blanda, fabricado en planta, según NSR-10 y ACI 318. (material) | 0.098 | 329154.73 | 32257.164 |
| mt11arh010b | Ud | Caja de inspección con fondo, registrable, prefabricada de concreto fck=25 MPa, de 40x40x50 cm de medidas interiores, para saneamiento. (material) | 1 | 97525.63 | 97525.630 |
| mt11arh020b | Ud | Marco y tapa prefabricados de concreto armado fck=25 MPa, para cajas de inspección de saneamiento de 40x40 cm, espesor de la tapa 4 cm, con cierre hermético al paso de los olores mefíticos. (material) | 1 | 33266.83 | 33266.830 |
| mo020 | h | Oficial 1ª obra blanca. (mano de obra) | 0.655 | 26625.25 | 17439.539 |
| mo113 | h | Peón de obra blanca. (mano de obra) | 0.485 | 19175.79 | 9300.258 |
| % | % | Herramienta menor | 2 % | 189789.421 | 3795.788 |
|  |  | Costes directos |  |  | 193585.209 |

Residuos:
- colocación: mt10hmf050qde; factor de residuo 0.00115669

## Recursos

**mt10hmf050qde** m³ Concreto simple f'c=210 kg/cm² (21 MPa)
Datos técnicos: Coste energético 1840.000 MJ; Emisión de CO2 230.000 kg; Código LER 17 01 01; Masa del elemento 2300 kg; Volumen 1.533333 m3
