# Cimentación de concreto ciclópeo

- Propiedad del archivo: CYPE Ingenieros S.A.
- Formato: FIEBDC-3/2016
- Programa: Generador de precios de la construcción. CYPE Ingenieros, S.A.
- Fecha: 18/06/2024
- Ámbito geográfico: Colombia
- Divisa: COP
- Costes indirectos: 3 %
- Gastos generales: 13 %
- Beneficio industrial: 6 %
- IVA: 16 %

## C Cimentaciones

### CM Semiprofundas

#### CMP Pozos de cimentación

**CMP010** m³ Cimentación de concreto ciclópeo.
Cimentación de concreto ciclópeo, con concreto f'c=170 kg/cm² (17 MPa), clase de exposición F0 S0 P0 C0, tamaño máximo del agregado 25 mm, manejabilidad blanda, preparado en obra y fundido con medios manuales (60% de volumen) y piedra bola de 15 a 30 cm de diámetro (40% de volumen).
Incluye: Replanteo y trazado de las zapatas y de las columnas u otros elementos estructurales que apoyen en las mismas. Preparación del concreto. Fundido y compactación del concreto. Colocación de las piedras en el concreto fresco. Coronación y enrase de cimientos. Curado del concreto.
Criterio de medición de proyecto: Volumen teórico, según documentación gráfica de Proyecto.
Criterio de medición de obra: Se medirá el volumen teórico ejecutado según especificaciones de Proyecto, sin incluir los incrementos por excesos de excavación no autorizados.

| Código | Ud | Descripción | Rendimiento | Precio | Importe |
|---|---|---|---|---|---|
| mt08aaa010a | m³ | Agua. (material) | 0.129 | 3281.16 | 423.270 |
| mt01arg000d | m³ | Arena cribada. (material) | 0.32 | 77734.17 | 24874.934 |
| mt01arg001do | m³ | Agregado grueso homogeneizado, de tamaño máximo 25 mm. (material) | 0.567 | 54062.85 | 30653.636 |
| mt08cem000d | kg | Cemento gris en sacos. (material) | 193.446 | 483.43 | 93517.600 |
| mt01arg100b | m³ | Piedra bola de 15 a 30 cm de diámetro. (material) | 0.4 | 48897.3 | 19558.920 |
| mq06hor010 | h | Concretera eléctrica con una capacidad de amasado de 160 l. (maquinaria) | 0.459 | 8706.88 | 3996.458 |
| mo045 | h | Oficial 1ª cementador de concreto armado. (mano de obra) | 0.134 | 26513.03 | 3552.746 |
| mo092 | h | Ayudante cementador de concreto armado. (mano de obra) | 0.134 | 19805.71 | 2653.965 |
| mo113 | h | Peón de obra blanca. (mano de obra) | 2.483 | 18348.75 | 45559.946 |
| mo112 | h | Ayudante entendido. (mano de obra) | 1.476 | 18648.96 | 27525.865 |
| % | % | Herramienta menor | 2 % | 252317.340 | 5046.347 |
|  |  | Costes directos |  |  | 257363.687 |

Residuos:
- colocación: mt01arg000d Arena cribada; factor de residuo 0.003
- colocación: mt01arg001do Agregado grueso homogeneizado, de tamaño máximo 25 mm; factor de residuo 0.0073925
- colocación: mt08cem000d Cemento gris en sacos; factor de residuo 0.0063
- colocación: mt01arg100b Piedra bola de 15 a 30 cm de diámetro; factor de residuo 0.00768975

## Recursos

**mt08aaa010a** m³ Agua
Datos técnicos: Coste energético 60.000 MJ; Emisión de CO2 30.000 kg

**mt01arg000d** m³ Arena cribada
Datos técnicos: Coste energético 146.250 MJ; Emisión de CO2 7.800 kg; Código LER 01 04 09; Masa del elemento 1950 kg; Volumen 1.21875 m3

**mt01arg001do** m³ Agregado grueso homogeneizado, de tamaño máximo 25 mm
Datos técnicos: Coste energético 146.250 MJ; Emisión de CO2 7.800 kg; Código LER 01 04 08; Masa del elemento 1950 kg; Volumen 1.3 m3

**mt08cem000d** kg Cemento gris en sacos
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt01arg100b** m³ Piedra bola de 15 a 30 cm de diámetro
Datos técnicos: Coste energético 146.250 MJ; Emisión de CO2 7.800 kg; Código LER 01 04 08; Masa del elemento 1950 kg; Volumen 1.3 m3
