# Apertura de hueco de fachada tapiado con mampostería de ladrillo cerámico, en muro de mampostería

- Propiedad del archivo: CYPE Ingenieros S.A.
- Formato: FIEBDC-3/2016
- Programa: Generador de precios de la construcción. CYPE Ingenieros, S.A.
- Fecha: 18/06/2024
- Ámbito geográfico: Colombia
- Divisa: COP
- Costes indirectos: 3 %
- Gastos generales: 13 %
- Beneficio industrial: 6 %
- IVA: 16 %

## D Demoliciones

### DE Estructuras

#### DEC Cantería

**DEC043** m³ Apertura de hueco de fachada tapiado con mampostería de ladrillo cerámico, en muro de mampostería.
Apertura de hueco de fachada tapiado con de mampostería de ladrillo cerámico macizo, en muro de mampostería, con medios manuales considerando un grado de complejidad alto, y carga manual sobre camión o contenedor.
Incluye: Demolición del elemento. Fragmentación de los escombros en piezas manejables. Retirada y acopio de escombros. Limpieza de los restos de obra. Carga manual de escombros sobre camión o contenedor.
Criterio de medición de proyecto: Volumen medido según documentación gráfica de Proyecto.
Criterio de medición de obra: Se medirá el volumen realmente demolido según especificaciones de Proyecto.

| Código | Ud | Descripción | Rendimiento | Precio | Importe |
|---|---|---|---|---|---|
| mo112 | h | Ayudante entendido. (mano de obra) | 1.96 | 18648.96 | 36551.962 |
| mo113 | h | Peón de obra blanca. (mano de obra) | 11.759 | 18348.75 | 215762.951 |
| % | % | Herramienta menor | 2 % | 252314.913 | 5046.298 |
|  |  | Costes directos |  |  | 257361.211 |

Residuos:
- demolición: ruo170101 Hormigón (hormigones, morteros y prefabricados). (componente de residuo); rendimiento 354.667 kg; Código LER 17 01 01; Masa del elemento 1 kg; Volumen 0.000667 m3
- demolición: ruo170102 Ladrillos. (componente de residuo); rendimiento 2225.66 kg; Código LER 17 01 02; Masa del elemento 1 kg; Volumen 0.0008 m3
