# Demolición de losa de concreto armado de 19 a 20 cm de canto total y lámina de acero galvanizado, con retroexcavadora con martillo rompedor y carga manual sobre camión o contenedor

- Propiedad del archivo: CYPE INGENIEROS, S.A.
- Formato: FIEBDC-3/2002
- Ámbito geográfico: Colombia
- Costes indirectos: 3.00 %
- Gastos generales: 13.00 %
- Beneficio industrial: 6.00 %
- IVA: 16.00 %

**DEH021** m² Demolición de losa de concreto armado de 19 a 20 cm de canto total y lámina de acero galvanizado, con retroexcavadora con martillo rompedor y carga manual sobre camión o contenedor.
Demolición de losa de concreto armado de 19 a 20 cm de canto total y lámina de acero galvanizado, con retroexcavadora con martillo rompedor, previo levantado del piso y su base, y carga manual sobre camión o contenedor. El precio no incluye el levantado del piso.
Incluye: Replanteo de la superficie de losa a demoler. Demolición del elemento. Corte de las armaduras. Fragmentación de los escombros en piezas manejables. Retirada y acopio de escombros. Limpieza de los restos de obra. Carga manual de escombros sobre camión o contenedor.
Criterio de medición de proyecto: Superficie medida según documentación gráfica de Proyecto.
Criterio de medición de obra: Se medirá la superficie realmente demolida según especificaciones de Proyecto.

| Código | Ud | Descripción | Rendimiento | Precio | Importe |
|---|---|---|---|---|---|
| mq01exn050c | h | Retroexcavadora sobre neumáticos, de 85 kW, con martillo rompedor. (maquinaria) | 0.540 | 6.65 | 3.59 |
| mq08sol010 | h | Equipo de oxicorte, con acetileno como combustible y oxígeno como comburente. (maquinaria) | 0.301 | 0.75 | 0.23 |
| mo112 | h | Ayudante entendido. (mano de obra) | 0.633 | 2.22 | 1.41 |
| mo019 | h | Oficial 1ª soldador. (mano de obra) | 0.351 | 3.12 | 1.10 |
| mo113 | h | Peón de obra blanca. (mano de obra) | 0.984 | 2.17 | 2.14 |
| % | % | Herramienta menor | 2 % | 8.47 | 0.17 |
|  |  | Costes directos |  |  | 8.64 |
