# Demolición de escalera de madera con peldañeado pétreo

- Propiedad del archivo: CYPE Ingenieros S.A.
- Formato: FIEBDC-3/2016
- Programa: Generador de precios de la construcción. CYPE Ingenieros, S.A.
- Fecha: 15/10/2024
- Ámbito geográfico: Colombia
- Divisa: COP
- Costes indirectos: 3 %
- Gastos generales: 13 %
- Beneficio industrial: 6 %
- IVA: 16 %

## D Demoliciones

### DE Estructuras

#### DEM Madera

**DEM061** m² Demolición de escalera de madera con peldañeado pétreo.
Demolición de escalera compuesta por estructura de madera, barandilla de madera y peldañeado pétreo, con medios manuales y motosierra, y carga manual sobre camión o contenedor.
Incluye: Demolición del elemento. Fragmentación de los escombros en piezas manejables. Retirada y acopio de escombros. Limpieza de los restos de obra. Carga manual de escombros sobre camión o contenedor.
Criterio de medición de proyecto: Superficie medida según documentación gráfica de Proyecto.
Criterio de medición de obra: Se medirá la superficie realmente demolida según especificaciones de Proyecto.

| Código | Ud | Descripción | Rendimiento | Precio | Importe |
|---|---|---|---|---|---|
| mq09sie010 | h | Motosierra a gasolina, de 50 cm de espada y 2 kW de potencia. (maquinaria) | 0.927 | 8550.46 | 7926.276 |
| mo112 | h | Ayudante entendido. (mano de obra) | 1.12 | 19489.54 | 21828.285 |
| mo113 | h | Peón de obra blanca. (mano de obra) | 0.84 | 19175.79 | 16107.664 |
| % | % | Herramienta menor | 2 % | 45862.225 | 917.245 |
|  |  | Costes directos |  |  | 46779.470 |

Residuos:
- demolición: ruo170201 Madera. (componente de residuo); rendimiento 23.875 kg; Código LER 17 02 01; Masa del elemento 1 kg; Volumen 0.000909 m3
