# Demolición de zócalo prefabricado

- Propiedad del archivo: CYPE Ingenieros S.A.
- Formato: FIEBDC-3/2016
- Programa: Generador de precios de la construcción. CYPE Ingenieros, S.A.
- Fecha: 15/10/2024
- Ámbito geográfico: Colombia
- Divisa: COP
- Costes indirectos: 3 %
- Gastos generales: 13 %
- Beneficio industrial: 6 %
- IVA: 16 %

## D Demoliciones

### DH Remates

#### DHE De exteriores

**DHE110** m Demolición de zócalo prefabricado.
Desmontaje de zócalo metálico de 50 a 100 cm de altura situado en la parte inferior del paramento vertical, con medios manuales, sin deteriorar los elementos constructivos contiguos, y carga manual sobre camión o contenedor.
Incluye: Desmontaje del elemento. Retirada y acopio del material desmontado. Limpieza de los restos de obra. Carga manual del material desmontado y restos de obra sobre camión o contenedor.
Criterio de medición de proyecto: Longitud medida según documentación gráfica de Proyecto.
Criterio de medición de obra: Se medirá la longitud realmente desmontada según especificaciones de Proyecto.

| Código | Ud | Descripción | Rendimiento | Precio | Importe |
|---|---|---|---|---|---|
| mo020 | h | Oficial 1ª obra blanca. (mano de obra) | 0.185 | 26625.25 | 4925.671 |
| mo113 | h | Peón de obra blanca. (mano de obra) | 0.185 | 19175.79 | 3547.521 |
| % | % | Herramienta menor | 2 % | 8473.192 | 169.464 |
|  |  | Costes directos |  |  | 8642.656 |

Residuos:
- demolición: ruo170101 Hormigón (hormigones, morteros y prefabricados). (componente de residuo); rendimiento 2.17 kg; Código LER 17 01 01; Masa del elemento 1 kg; Volumen 0.000667 m3
- demolición: ruo170407 Metales mezclados. (componente de residuo); rendimiento 5.906 kg; Código LER 17 04 07; Masa del elemento 1 kg; Volumen 0.000667 m3
