# Desmontaje de dintel de perfil laminado

- Propiedad del archivo: CYPE Ingenieros S.A.
- Formato: FIEBDC-3/2016
- Programa: Generador de precios de la construcción. CYPE Ingenieros, S.A.
- Fecha: 15/10/2024
- Ámbito geográfico: Colombia
- Divisa: COP
- Costes indirectos: 3 %
- Gastos generales: 13 %
- Beneficio industrial: 6 %
- IVA: 16 %

## D Demoliciones

### DH Remates

#### DHE De exteriores

**DHE041** m Desmontaje de dintel de perfil laminado.
Desmontaje de dintel metálico formado por un perfil de acero laminado, con equipo de oxicorte, sin deteriorar los elementos constructivos contiguos, y carga manual sobre camión o contenedor.
Incluye: Desmontaje del elemento. Retirada y acopio del material desmontado. Limpieza de los restos de obra. Carga manual del material desmontado y restos de obra sobre camión o contenedor.
Criterio de medición de proyecto: Longitud medida según documentación gráfica de Proyecto.
Criterio de medición de obra: Se medirá la longitud realmente desmontada según especificaciones de Proyecto.

| Código | Ud | Descripción | Rendimiento | Precio | Importe |
|---|---|---|---|---|---|
| mq08sol010 | h | Equipo de oxicorte, con acetileno como combustible y oxígeno como comburente. (maquinaria) | 0.128 | 21005.63 | 2688.721 |
| mo019 | h | Oficial 1ª soldador. (mano de obra) | 0.154 | 26974.16 | 4154.021 |
| mo113 | h | Peón de obra blanca. (mano de obra) | 0.63 | 19175.79 | 12080.748 |
| % | % | Herramienta menor | 2 % | 18923.490 | 378.470 |
|  |  | Costes directos |  |  | 19301.960 |

Residuos:
- demolición: ruo170405 Hierro y acero. (componente de residuo); rendimiento 10.03 kg; Código LER 17 04 05; Masa del elemento 1 kg; Volumen 0.000476 m3
