# Desmontaje de dintel de lámina de acero

- Propiedad del archivo: CYPE Ingenieros S.A.
- Formato: FIEBDC-3/2016
- Programa: Generador de precios de la construcción. CYPE Ingenieros, S.A.
- Fecha: 18/06/2024
- Ámbito geográfico: Colombia
- Divisa: COP
- Costes indirectos: 3 %
- Gastos generales: 13 %
- Beneficio industrial: 6 %
- IVA: 16 %

## D Demoliciones

### DH Remates

#### DHE De exteriores

**DHE042** m Desmontaje de dintel de lámina de acero.
Desmontaje de dintel metálico formado por lámina de acero, con equipo de oxicorte, sin deteriorar los elementos constructivos contiguos, y carga manual sobre camión o contenedor.
Incluye: Desmontaje del elemento. Retirada y acopio del material desmontado. Limpieza de los restos de obra. Carga manual del material desmontado y restos de obra sobre camión o contenedor.
Criterio de medición de proyecto: Longitud medida según documentación gráfica de Proyecto.
Criterio de medición de obra: Se medirá la longitud realmente desmontada según especificaciones de Proyecto.

| Código | Ud | Descripción | Rendimiento | Precio | Importe |
|---|---|---|---|---|---|
| mq08sol010 | h | Equipo de oxicorte, con acetileno como combustible y oxígeno como comburente. (maquinaria) | 0.133 | 20831.9 | 2770.643 |
| mo019 | h | Oficial 1ª soldador. (mano de obra) | 0.161 | 25810.78 | 4155.536 |
| mo113 | h | Peón de obra blanca. (mano de obra) | 0.63 | 18348.75 | 11559.713 |
| % | % | Herramienta menor | 2 % | 18485.892 | 369.718 |
|  |  | Costes directos |  |  | 18855.610 |

Residuos:
- demolición: ruo170405 Hierro y acero. (componente de residuo); rendimiento 3.13 kg; Código LER 17 04 05; Masa del elemento 1 kg; Volumen 0.000476 m3
