# Desmontaje de bajante exterior vista

- Propiedad del archivo: CYPE Ingenieros S.A.
- Formato: FIEBDC-3/2016
- Programa: Generador de precios de la construcción. CYPE Ingenieros, S.A.
- Fecha: 18/06/2024
- Ámbito geográfico: Colombia
- Divisa: COP
- Costes indirectos: 3 %
- Gastos generales: 13 %
- Beneficio industrial: 6 %
- IVA: 16 %

## D Demoliciones

### DI Instalaciones

#### DIS Salubridad

**DIS030** m Desmontaje de bajante exterior vista.
Desmontaje de bajante exterior vista de aluminio, de 300 mm de diámetro máximo, con medios manuales, y carga manual sobre camión o contenedor.
Criterio de valoración económica: El precio incluye el desmontaje del material de sujeción, de los accesorios y de las piezas especiales y la obturación de las conducciones conectadas al elemento.
Incluye: Desmontaje del elemento. Obturación de las conducciones conectadas al elemento. Retirada y acopio del material desmontado. Limpieza de los restos de obra. Carga manual del material desmontado y restos de obra sobre camión o contenedor.
Criterio de medición de proyecto: Longitud medida en proyección horizontal, según documentación gráfica de Proyecto.
Criterio de medición de obra: Se medirá, en proyección horizontal, la longitud realmente desmontada según especificaciones de Proyecto.

| Código | Ud | Descripción | Rendimiento | Precio | Importe |
|---|---|---|---|---|---|
| mo113 | h | Peón de obra blanca. (mano de obra) | 0.212 | 18348.75 | 3889.935 |
| % | % | Herramienta menor | 2 % | 3889.935 | 77.799 |
|  |  | Costes directos |  |  | 3967.734 |

Residuos:
- demolición: ruo170402 Aluminio. (componente de residuo); rendimiento 2.545 kg; Código LER 17 04 02; Masa del elemento 1 kg; Volumen 0.000667 m3
