# Demolición de ducto de ventilación

- Propiedad del archivo: CYPE Ingenieros S.A.
- Formato: FIEBDC-3/2016
- Programa: Generador de precios de la construcción. CYPE Ingenieros, S.A.
- Fecha: 15/10/2024
- Ámbito geográfico: Colombia
- Divisa: COP
- Costes indirectos: 3 %
- Gastos generales: 13 %
- Beneficio industrial: 6 %
- IVA: 16 %

## D Demoliciones

### DI Instalaciones

#### DIS Salubridad

**DIS070** m Demolición de ducto de ventilación.
Desmontaje de ducto de ventilación metálico, con medios manuales, sin deteriorar los elementos constructivos contiguos, y carga manual sobre camión o contenedor.
Criterio de valoración económica: El precio incluye el desmontaje del material de sujeción, de los accesorios y de las piezas especiales y la obturación de las conducciones conectadas al elemento.
Incluye: Desmontaje del elemento. Obturación de las conducciones conectadas al elemento. Retirada y acopio del material desmontado. Limpieza de los restos de obra. Carga manual del material desmontado y restos de obra sobre camión o contenedor.
Criterio de medición de proyecto: Longitud medida en proyección horizontal, según documentación gráfica de Proyecto.
Criterio de medición de obra: Se medirá, en proyección horizontal, la longitud realmente demolida según especificaciones de Proyecto.

| Código | Ud | Descripción | Rendimiento | Precio | Importe |
|---|---|---|---|---|---|
| mo020 | h | Oficial 1ª obra blanca. (mano de obra) | 0.173 | 26625.25 | 4606.168 |
| mo113 | h | Peón de obra blanca. (mano de obra) | 0.173 | 19175.79 | 3317.412 |
| % | % | Herramienta menor | 2 % | 7923.580 | 158.472 |
|  |  | Costes directos |  |  | 8082.052 |

Residuos:
- demolición: ruo170405 Hierro y acero. (componente de residuo); rendimiento 5 kg; Código LER 17 04 05; Masa del elemento 1 kg; Volumen 0.000476 m3
