# Demolición completa de cubierta plana no transitable, Deck

- Propiedad del archivo: CYPE Ingenieros S.A.
- Formato: FIEBDC-3/2016
- Programa: Generador de precios de la construcción. CYPE Ingenieros, S.A.
- Fecha: 15/10/2024
- Ámbito geográfico: Colombia
- Divisa: COP
- Costes indirectos: 3 %
- Gastos generales: 13 %
- Beneficio industrial: 6 %
- IVA: 16 %

## D Demoliciones

### DQ Cubiertas

#### DQA Planas

**DQA060** m² Demolición completa de cubierta plana no transitable, Deck.
Demolición completa de cubierta plana no transitable, Deck, con medios manuales, sin afectar a la estabilidad de los elementos constructivos contiguos, y carga manual sobre camión o contenedor.
Criterio de valoración económica: El precio incluye la demolición del soporte resistente metálico, la demolición de todas las capas que componen la cubierta y la demolición de los sumideros.
Incluye: Demolición del elemento. Fragmentación de los escombros en piezas manejables. Retirada y acopio de escombros. Limpieza de los restos de obra. Carga manual de escombros sobre camión o contenedor.
Criterio de medición de proyecto: Superficie medida según documentación gráfica de Proyecto.
Criterio de medición de obra: Se medirá la superficie realmente demolida según especificaciones de Proyecto.

| Código | Ud | Descripción | Rendimiento | Precio | Importe |
|---|---|---|---|---|---|
| mo113 | h | Peón de obra blanca. (mano de obra) | 1.096 | 19175.79 | 21016.666 |
| % | % | Herramienta menor | 2 % | 21016.666 | 420.333 |
|  |  | Costes directos |  |  | 21436.999 |

Residuos:
- demolición: ruo170302 Mezclas bituminosas distintas de las especificadas en el código 17 03 01. (componente de residuo); rendimiento 4.72 kg; Código LER 17 03 02; Masa del elemento 1 kg; Volumen 0.001 m3
- demolición: ruo170405 Hierro y acero. (componente de residuo); rendimiento 5.865 kg; Código LER 17 04 05; Masa del elemento 1 kg; Volumen 0.000476 m3
- demolición: ruo170604 Materiales de aislamiento distintos de los especificados en los códigos 17 06 01 y 17 06 03. (componente de residuo); rendimiento 2 kg; Código LER 17 06 04; Masa del elemento 1 kg; Volumen 0.001667 m3
- demolición: ruo170904 Residuos mezclados de construcción y demolición distintos de los especificados en los códigos 17 09 01, 17 09 02 y 17 09 03. (componente de residuo); rendimiento 0.177 kg; Código LER 17 09 04; Masa del elemento 1 kg; Volumen 0.000667 m3
