# Desmontaje de aparato sanitario

- Propiedad del archivo: CYPE Ingenieros S.A.
- Formato: FIEBDC-3/2016
- Programa: Generador de precios de la construcción. CYPE Ingenieros, S.A.
- Fecha: 15/10/2024
- Ámbito geográfico: Colombia
- Divisa: COP
- Costes indirectos: 3 %
- Gastos generales: 13 %
- Beneficio industrial: 6 %
- IVA: 16 %

## D Demoliciones

### DS Equipamiento

#### DSM Baños

**DSM010** Ud Desmontaje de aparato sanitario.
Desmontaje de lavamanos de semiempotrar, con medios manuales, sin afectar a la estabilidad de los elementos constructivos a los que pueda estar sujeto, y carga manual sobre camión o contenedor.
Criterio de valoración económica: El precio incluye el desmontaje de la grifería y de los accesorios y la obturación de las conducciones conectadas al elemento.
Incluye: Desmontaje del elemento. Obturación de las conducciones conectadas al elemento. Retirada y acopio del material desmontado. Limpieza de los restos de obra. Carga manual del material desmontado y restos de obra sobre camión o contenedor.
Criterio de medición de proyecto: Número de unidades previstas, según documentación gráfica de Proyecto.
Criterio de medición de obra: Se medirá el número de unidades realmente desmontadas según especificaciones de Proyecto.

| Código | Ud | Descripción | Rendimiento | Precio | Importe |
|---|---|---|---|---|---|
| mo008 | h | Oficial 1ª plomero. (mano de obra) | 0.7 | 27359.16 | 19151.412 |
| mo113 | h | Peón de obra blanca. (mano de obra) | 0.788 | 19175.79 | 15110.523 |
| % | % | Herramienta menor | 2 % | 34261.935 | 685.239 |
|  |  | Costes directos |  |  | 34947.174 |

Residuos:
- demolición: ruo170103 Tejas y materiales cerámicos. (componente de residuo); rendimiento 14.5 kg; Código LER 17 01 03; Masa del elemento 1 kg; Volumen 0.0008 m3
- demolición: ruo170407 Metales mezclados. (componente de residuo); rendimiento 0.65 kg; Código LER 17 04 07; Masa del elemento 1 kg; Volumen 0.000667 m3
