# Levantado de verja tradicional de perfiles metálicos en vallado de terreno

- Propiedad del archivo: CYPE Ingenieros S.A.
- Formato: FIEBDC-3/2016
- Programa: Generador de precios de la construcción. CYPE Ingenieros, S.A.
- Fecha: 18/06/2024
- Ámbito geográfico: Colombia
- Divisa: COP
- Costes indirectos: 3 %
- Gastos generales: 13 %
- Beneficio industrial: 6 %
- IVA: 16 %

## D Demoliciones

### DU Urbanización interior del terreno

#### DUV Cerramientos exteriores

**DUV030** m Levantado de verja tradicional de perfiles metálicos en vallado de terreno.
Levantado de verja tradicional de perfiles metálicos macizos en vallado de terreno, con una altura menor de 2 m, con medios manuales y equipo de oxicorte, recuperación del material para su posterior ubicación en otro emplazamiento, y carga manual sobre camión o contenedor.
Criterio de valoración económica: El precio incluye el desmontaje de los accesorios y de los elementos de fijación, pero no incluye la demolición de la cimentación.
Incluye: Levantado del elemento. Clasificación y etiquetado. Acopio de los materiales a reutilizar. Carga manual del material a reutilizar sobre camión. Retirada y acopio de los restos de obra. Limpieza de los restos de obra. Carga manual de los restos de obra sobre camión o contenedor.
Criterio de medición de proyecto: Longitud medida según documentación gráfica de Proyecto.
Criterio de medición de obra: Se medirá la longitud realmente desmontada según especificaciones de Proyecto.

| Código | Ud | Descripción | Rendimiento | Precio | Importe |
|---|---|---|---|---|---|
| mq08sol010 | h | Equipo de oxicorte, con acetileno como combustible y oxígeno como comburente. (maquinaria) | 0.128 | 20831.9 | 2666.483 |
| mo019 | h | Oficial 1ª soldador. (mano de obra) | 0.154 | 25810.78 | 3974.860 |
| mo018 | h | Oficial 1ª cerrajero. (mano de obra) | 0.56 | 25810.78 | 14454.037 |
| mo059 | h | Ayudante cerrajero. (mano de obra) | 0.28 | 19080.89 | 5342.649 |
| mo112 | h | Ayudante entendido. (mano de obra) | 0.231 | 18648.96 | 4307.910 |
| mo113 | h | Peón de obra blanca. (mano de obra) | 0.462 | 18348.75 | 8477.123 |
| % | % | Herramienta menor | 2 % | 39223.062 | 784.461 |
|  |  | Costes directos |  |  | 40007.523 |
