# Levantado de rejilla electrosoldada en vallado de terreno

- Propiedad del archivo: CYPE Ingenieros S.A.
- Formato: FIEBDC-3/2016
- Programa: Generador de precios de la construcción. CYPE Ingenieros, S.A.
- Fecha: 18/06/2024
- Ámbito geográfico: Colombia
- Divisa: COP
- Costes indirectos: 3 %
- Gastos generales: 13 %
- Beneficio industrial: 6 %
- IVA: 16 %

## D Demoliciones

### DU Urbanización interior del terreno

#### DUV Cerramientos exteriores

**DUV060** m Levantado de rejilla electrosoldada en vallado de terreno.
Levantado de rejilla electrosoldada en vallado de terreno, con una altura menor de 2 m, con medios manuales y equipo de oxicorte, y carga manual sobre camión o contenedor.
Criterio de valoración económica: El precio incluye el desmontaje de los accesorios y de los elementos de fijación, pero no incluye la demolición de la cimentación.
Incluye: Levantado del elemento. Fragmentación de los escombros en piezas manejables. Retirada y acopio de escombros. Limpieza de los restos de obra. Carga manual del material levantado y restos de obra sobre camión o contenedor.
Criterio de medición de proyecto: Longitud medida según documentación gráfica de Proyecto.
Criterio de medición de obra: Se medirá la longitud realmente desmontada según especificaciones de Proyecto.

| Código | Ud | Descripción | Rendimiento | Precio | Importe |
|---|---|---|---|---|---|
| mq08sol010 | h | Equipo de oxicorte, con acetileno como combustible y oxígeno como comburente. (maquinaria) | 0.116 | 20831.9 | 2416.500 |
| mo019 | h | Oficial 1ª soldador. (mano de obra) | 0.14 | 25810.78 | 3613.509 |
| mo112 | h | Ayudante entendido. (mano de obra) | 0.21 | 18648.96 | 3916.282 |
| mo113 | h | Peón de obra blanca. (mano de obra) | 0.42 | 18348.75 | 7706.475 |
| % | % | Herramienta menor | 2 % | 17652.766 | 353.055 |
|  |  | Costes directos |  |  | 18005.821 |

Residuos:
- demolición: ruo170405 Hierro y acero. (componente de residuo); rendimiento 27.5 kg; Código LER 17 04 05; Masa del elemento 1 kg; Volumen 0.000476 m3
