# Arco de dovelas de piedra natural

- Propiedad del archivo: CYPE Ingenieros S.A.
- Formato: FIEBDC-3/2016
- Programa: Generador de precios de la construcción. CYPE Ingenieros, S.A.
- Fecha: 18/06/2024
- Ámbito geográfico: Colombia
- Divisa: COP
- Costes indirectos: 3 %
- Gastos generales: 13 %
- Beneficio industrial: 6 %
- IVA: 16 %

## E Estructuras

### EC Cantería

#### ECR Arcos

**ECR010** m Arco de dovelas de piedra natural.
Arco de piedra natural caliza formado por dovelas de 60x40x40 cm, acabado abujardado, escuadradas y trabajadas en taller, con sección trapezoidal según plano de detalle, colocadas con mortero de cemento confeccionado en obra, con 300 kg/m³ de cemento, color gris, con aditivo hidrófugo, dosificación 1:5, suministrado en sacos; montaje y desmontaje de cimbras y apeos.
Incluye: Montaje de cimbras y apeos. Replanteo de las dovelas. Preparación del mortero. Colocación de las dovelas. Tanteo con regla, nivel y plomada, rectificando su posición mediante golpeo. Retundido, refino y rejuntado del conjunto del arco. Limpieza del paramento. Desmontaje de cimbras y apeos. Repaso del intradós.
Criterio de medición de proyecto: Longitud medida por su mayor desarrollo lineal, según documentación gráfica de Proyecto.
Criterio de medición de obra: Se medirá, por su mayor desarrollo lineal, la longitud realmente ejecutada según especificaciones de Proyecto.

| Código | Ud | Descripción | Rendimiento | Precio | Importe |
|---|---|---|---|---|---|
| mt06dpn010a | Ud | Dovela de piedra natural caliza de 60x40x40 cm, acabado abujardado. (material) | 1.66 | 221704.29 | 368029.121 |
| mt08cim020 | m | Camón de madera para formación de arco. (material) | 1 | 167339.19 | 167339.190 |
| mt08cim030a | m³ | Madera de pino para formación de cimbra. (material) | 0.15 | 777635.06 | 116645.259 |
| mt08aaa010a | m³ | Agua. (material) | 0.004 | 3281.16 | 13.125 |
| mt01arg005a | t | Arena de cantera, para mortero preparado en obra. (material) | 0.032 | 45135.97 | 1444.351 |
| mt08cem000d | kg | Cemento gris en sacos. (material) | 6.03 | 483.43 | 2915.083 |
| mt08adt010 | kg | Aditivo hidrófugo para impermeabilización de morteros u concretos. (material) | 0.121 | 2624.93 | 317.617 |
| mq06hor010 | h | Concretera eléctrica con una capacidad de amasado de 160 l. (maquinaria) | 0.016 | 8706.88 | 139.310 |
| mo022 | h | Oficial 1ª colocador de piedra natural. (mano de obra) | 5.215 | 25476.92 | 132862.138 |
| mo060 | h | Ayudante colocador de piedra natural. (mano de obra) | 5.493 | 19044.65 | 104612.262 |
| % | % | Herramienta menor | 2 % | 894317.456 | 17886.349 |
|  |  | Costes directos |  |  | 912203.805 |

Residuos:
- colocación: mt06dpn010a Dovela de piedra natural caliza de 60x40x40 cm, acabado abujardado; factor de residuo 0.0154
- colocación: mt08cim030a Madera de pino para formación de cimbra; factor de residuo 1
- colocación: mt01arg005a Arena de cantera, para mortero preparado en obra; factor de residuo 0.00501329
- colocación: mt08cem000d Cemento gris en sacos; factor de residuo 0.0063
- colocación: mt08adt010 Aditivo hidrófugo para impermeabilización de morteros u concretos; factor de residuo 0.055

## Recursos

**mt06dpn010a** Ud Dovela de piedra natural caliza de 60x40x40 cm, acabado abujardado
Datos técnicos: Coste energético 511.488 MJ; Emisión de CO2 18.432 kg; Código LER 01 04 13; Masa del elemento 230.4 kg; Volumen 0.1536 m3

**mt08cim030a** m³ Madera de pino para formación de cimbra
Datos técnicos: Coste energético 7471.200 MJ; Emisión de CO2 -102.300 kg; Código LER 17 02 01; Masa del elemento 55 kg; Volumen 0.05 m3

**mt08aaa010a** m³ Agua
Datos técnicos: Coste energético 60.000 MJ; Emisión de CO2 30.000 kg

**mt01arg005a** t Arena de cantera, para mortero preparado en obra
Datos técnicos: Coste energético 75.000 MJ; Emisión de CO2 4.000 kg; Código LER 01 04 08; Masa del elemento 1000 kg; Volumen 0.666667 m3

**mt08cem000d** kg Cemento gris en sacos
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt08adt010** kg Aditivo hidrófugo para impermeabilización de morteros u concretos
Datos técnicos: Coste energético 71.130 MJ; Emisión de CO2 2.824 kg; Código LER 17 09 04; Masa del elemento 1 kg; Volumen 0.000667 m3
Residuos:
- embalaje: re170203 Plástico; rendimiento 0.032 kg
