# Reparación estructural de muros de mampostería, con mortero de cal para armar

- Propiedad del archivo: CYPE Ingenieros S.A.
- Formato: FIEBDC-3/2016
- Programa: Generador de precios de la construcción. CYPE Ingenieros, S.A.
- Fecha: 15/10/2024
- Ámbito geográfico: Colombia
- Divisa: COP
- Costes indirectos: 3 %
- Gastos generales: 13 %
- Beneficio industrial: 6 %
- IVA: 16 %

## E Estructuras

### EF Mampostería

#### EFY Reparaciones

**EFY030** m² Reparación estructural de muros de mampostería, con mortero de cal para armar.
Reparación estructural de muro de mampostería mediante la aplicación de mortero de cal hidráulica natural de altas prestaciones, color avellana claro, aplicado manualmente, compuesto por cal hidráulica natural, con resistencia a compresión de 3,5 a 10 N/mm², agregados seleccionados y aditivos, con un espesor medio de 20 mm y armadura de refuerzo con malla electrosoldada, de 50 mm de paso de malla y 2 mm de diámetro, de acero con bajo contenido en carbono ISO 16120-2 C4D acabado galvanizado.
Incluye: Limpieza previa de la superficie. Saturación del soporte con agua a baja presión. Eliminación del agua sobrante con aire comprimido. Colocación de la malla electrosoldada con separadores homologados. Preparación de la mezcla. Aplicación del mortero. Alisado y fratasado final de la superficie.
Criterio de medición de proyecto: Superficie medida según documentación gráfica de Proyecto.
Criterio de medición de obra: Se medirá la superficie realmente ejecutada según especificaciones de Proyecto.

| Código | Ud | Descripción | Rendimiento | Precio | Importe |
|---|---|---|---|---|---|
| mt09mmr010c | kg | Mortero de cal hidráulica natural de altas prestaciones, color avellana claro, compuesto por cal hidráulica natural, con resistencia a compresión de 3,5 a 10 N/mm², agregados seleccionados y aditivos, para aplicar con palaustre, resistencia a compresión mayor o igual a 6 N/mm², y M-15. (material) | 34 | 2015.83 | 68538.220 |
| mt07ame530a | m² | Malla electrosoldada, de 50 mm de paso de malla y 2 mm de diámetro, de acero con bajo contenido en carbono ISO 16120-2 C4D acabado galvanizado. (material) | 1.2 | 5766.1 | 6919.320 |
| mo020 | h | Oficial 1ª obra blanca. (mano de obra) | 0.445 | 26625.25 | 11848.236 |
| mo112 | h | Ayudante entendido. (mano de obra) | 0.445 | 19489.54 | 8672.845 |
| % | % | Herramienta menor | 2 % | 95978.621 | 1919.572 |
|  |  | Costes directos |  |  | 97898.193 |

Residuos:
- colocación: mt07ame530a; factor de residuo 0.0188

## Recursos

**mt07ame530a** m² Malla electrosoldada
Datos técnicos: Coste energético 39.337 MJ; Emisión de CO2 3.911 kg; Código LER 17 04 05; Masa del elemento 1.49 kg; Volumen 0.00071 m3
Residuos:
- embalaje: re170203 Plástico. (componente de residuo); rendimiento 0.02 kg; Código LER 17 02 03; Masa del elemento 1 kg; Volumen 0.001667 m3
