# Refuerzo de columna de concreto armado, mediante recrecido con concreto proyectado

- Propiedad del archivo: CYPE Ingenieros S.A.
- Formato: FIEBDC-3/2016
- Programa: Generador de precios de la construcción. CYPE Ingenieros, S.A.
- Fecha: 15/10/2024
- Ámbito geográfico: Colombia
- Divisa: COP
- Costes indirectos: 3 %
- Gastos generales: 13 %
- Beneficio industrial: 6 %
- IVA: 16 %

## E Estructuras

### EH Concreto armado

#### EHH Refuerzos con concreto

**EHH020** m Refuerzo de columna de concreto armado, mediante recrecido con concreto proyectado.
Refuerzo de columna de concreto armado de 30x30 cm, mediante recrecido de 10 cm de espesor en todas sus caras, con concreto f'c=210 kg/cm² (21 MPa), clase de exposición F0 S0 P0 C0, tamaño máximo del agregado 19 mm, manejabilidad fluida, proyectado por vía húmeda, armado con una cuantía de acero de 120 kg/m³ de acero Grado 60 (fy=4200 kg/cm²).
Criterio de valoración económica: El precio incluye el figurado del acero (corte y doblez) y el armado en el lugar definitivo de su colocación en obra.
Incluye: Picado de la totalidad del recubrimiento de la columna. Limpieza de la superficie de concreto. Colocación de las armaduras de refuerzo. Proyección del concreto. Limpieza de los restos.
Criterio de medición de proyecto: Longitud medida a ejes, según documentación gráfica de Proyecto.
Criterio de medición de obra: Se medirá, a ejes, la longitud realmente ejecutada según especificaciones de Proyecto.

| Código | Ud | Descripción | Rendimiento | Precio | Importe |
|---|---|---|---|---|---|
| mt10hes200a | m³ | Concreto para proyectar, f'c=210 kg/cm² (21 MPa), clase de exposición F0 S0 P0 C0, tamaño máximo del agregado 19 mm, manejabilidad fluida, con una dosificación de cemento de 400 kg/m³, fabricado en planta. (material) | 0.168 | 293537.23 | 49314.255 |
| mt07aco060a | kg | Acero en barras corrugadas, Grado 60 (fy=4200 kg/cm²), de varios diámetros, según NTC 2289 y ASTM A 706. (material) | 19.584 | 2109.85 | 41319.302 |
| mt08var050 | kg | Alambre galvanizado para atar, de 1,30 mm de diámetro. (material) | 0.134 | 3289.66 | 440.814 |
| mq06gun010 | h | Gunitadora de concreto por vía húmeda 33 kW. (maquinaria) | 0.29 | 89067.32 | 25829.523 |
| mo043 | h | Oficial 1ª armador de concreto. (mano de obra) | 0.231 | 27708.07 | 6400.564 |
| mo090 | h | Ayudante armador de concreto. (mano de obra) | 0.256 | 20698.42 | 5298.796 |
| mo045 | h | Oficial 1ª cementador de concreto armado. (mano de obra) | 2.729 | 27708.07 | 75615.323 |
| mo092 | h | Ayudante cementador de concreto armado. (mano de obra) | 1.224 | 20698.42 | 25334.866 |
| % | % | Herramienta menor | 2 % | 229553.443 | 4591.069 |
|  |  | Costes directos |  |  | 234144.512 |

Residuos:
- colocación: mt10hes200a; factor de residuo 0.0012682
- colocación: mt07aco060a Acero en barras corrugadas, Grado 60 (fy=4200 kg/cm²), de varios diámetros, según NTC 2289 y ASTM A 706; factor de residuo 0.0075
- colocación: mt08var050 Alambre galvanizado para atar, de 1,30 mm de diámetro; factor de residuo 0.0038

## Recursos

**mt10hes200a** m³ Concreto para proyectar
Datos técnicos: Coste energético 1193.640 MJ; Emisión de CO2 288.120 kg; Código LER 17 01 01; Masa del elemento 2058 kg; Volumen 1.372 m3

**mt07aco060a** kg Acero en barras corrugadas, Grado 60 (fy=4200 kg/cm²), de varios diámetros, según NTC 2289 y ASTM A 706
Datos técnicos: Coste energético 9.830 MJ; Emisión de CO2 0.510 kg; Código LER 17 04 05; Masa del elemento 1 kg; Volumen 0.000476 m3

**mt08var050** kg Alambre galvanizado para atar, de 1,30 mm de diámetro
Datos técnicos: Coste energético 25.100 MJ; Emisión de CO2 2.560 kg; Código LER 17 04 05; Masa del elemento 1 kg; Volumen 0.000476 m3
