# Reparación integral de junta, con mortero a base de cemento, modificado con polímeros

- Propiedad del archivo: CYPE Ingenieros S.A.
- Formato: FIEBDC-3/2016
- Programa: Generador de precios de la construcción. CYPE Ingenieros, S.A.
- Fecha: 15/10/2024
- Ámbito geográfico: Colombia
- Divisa: COP
- Costes indirectos: 3 %
- Gastos generales: 13 %
- Beneficio industrial: 6 %
- IVA: 16 %

## E Estructuras

### EH Concreto armado

#### EHY Reparaciones

**EHY039** m Reparación integral de junta, con mortero a base de cemento, modificado con polímeros.
Reparación integral de junta de contracción de estructura de concreto, aplicando 6 kg/m de mortero cementoso bicomponente, de fraguado rápido (22 minutos), modificado con polímeros, con inhibidores de corrosión y reforzado con fibras, con una resistencia a compresión a 28 días mayor o igual a 45 N/mm² y un módulo de elasticidad mayor o igual a 30000 N/mm², en una franja aproximada de 5 cm a cada lado de la junta, previo picado de la superficie soporte.
Incluye: Picado de la superficie del concreto. Limpieza. Colocación del encofrado para formación de junta. Preparación de las mezclas. Aplicación del mortero de reparación. Perfilado de bordes. Curado. Retirada y acopio de los restos generados. Carga manual de los restos generados sobre camión o contenedor.
Criterio de medición de proyecto: Longitud medida según documentación gráfica de Proyecto.
Criterio de medición de obra: Se medirá la longitud realmente ejecutada según especificaciones de Proyecto.

| Código | Ud | Descripción | Rendimiento | Precio | Importe |
|---|---|---|---|---|---|
| mt09red120b | kg | Mortero cementoso bicomponente, de fraguado rápido (22 minutos), modificado con polímeros, con inhibidores de corrosión y reforzado con fibras, con una resistencia a compresión a 28 días mayor o igual a 45 N/mm² y un módulo de elasticidad mayor o igual a 30000 N/mm². (material) | 6 | 4183.42 | 25100.520 |
| mq05mai040 | h | Martillo eléctrico. (maquinaria) | 0.185 | 7980.43 | 1476.380 |
| mo020 | h | Oficial 1ª obra blanca. (mano de obra) | 0.348 | 26625.25 | 9265.587 |
| mo112 | h | Ayudante entendido. (mano de obra) | 0.348 | 19489.54 | 6782.360 |
| % | % | Herramienta menor | 2 % | 42624.847 | 852.497 |
|  |  | Costes directos |  |  | 43477.344 |

Residuos:
- colocación: mt09red120b; factor de residuo 0.0063

## Recursos

**mt09red120b** kg Mortero cementoso bicomponente
Datos técnicos: Coste energético 2.394 MJ; Emisión de CO2 0.194 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3
