# Labra de arista en columna de madera

- Propiedad del archivo: CYPE Ingenieros S.A.
- Formato: FIEBDC-3/2016
- Programa: Generador de precios de la construcción. CYPE Ingenieros, S.A.
- Fecha: 15/10/2024
- Ámbito geográfico: Colombia
- Divisa: COP
- Costes indirectos: 3 %
- Gastos generales: 13 %
- Beneficio industrial: 6 %
- IVA: 16 %

## E Estructuras

### EM Madera

#### EMK Preparación de la superficie

**EMK101** m Labra de arista en columna de madera.
Labra de arista en columna de madera, con acabado en chaflán, mediante tupí eléctrico para entallar. Incluso replanteo de los cortes, limpieza, acopio, retirada y carga manual de restos sobre camión o contenedor.
Incluye: Replanteo de los cortes. Labra de la arista. Retirada y acopio de restos. Carga manual de restos sobre camión o contenedor.
Criterio de medición de proyecto: Longitud medida según documentación gráfica de Proyecto.
Criterio de medición de obra: Se medirá la longitud realmente ejecutada según especificaciones de Proyecto.

| Código | Ud | Descripción | Rendimiento | Precio | Importe |
|---|---|---|---|---|---|
| mo017 | h | Oficial 1ª carpintero. (mano de obra) | 0.07 | 27010.25 | 1890.718 |
| mo058 | h | Ayudante carpintero. (mano de obra) | 0.035 | 20026.15 | 700.915 |
| % | % | Herramienta menor | 2 % | 2591.633 | 51.833 |
|  |  | Costes directos |  |  | 2643.466 |
