# Refuerzo de columna o viga de madera, mediante chapas y pernos metálicos

- Propiedad del archivo: CYPE Ingenieros S.A.
- Formato: FIEBDC-3/2016
- Programa: Generador de precios de la construcción. CYPE Ingenieros, S.A.
- Fecha: 15/10/2024
- Ámbito geográfico: Colombia
- Divisa: COP
- Costes indirectos: 3 %
- Gastos generales: 13 %
- Beneficio industrial: 6 %
- IVA: 16 %

## E Estructuras

### EM Madera

#### EMZ Refuerzos

**EMZ010** m Refuerzo de columna o viga de madera, mediante chapas y pernos metálicos.
Refuerzo de viga de madera, de 10x10 cm de sección, mediante la colocación en cada una de sus caras mayores de una pletina de A 572 Grado 42, de 6 mm de espesor y 47,1 kg/m², fijada a la madera con 2 pernos metálicos pasantes, con tuerca y arandela, atornillados con llave dinamométrica para la regulación del par de apriete.
Incluye: Limpieza y preparación del plano de apoyo del refuerzo. Replanteo de la posición del refuerzo y los pernos. Ejecución de los taladros pasantes. Colocación y fijación provisional de las pletinas. Colocación de los pernos con sus tuercas. Limpieza.
Criterio de medición de proyecto: Longitud medida según documentación gráfica de Proyecto.
Criterio de medición de obra: Se medirá la longitud realmente ejecutada según especificaciones de Proyecto.

| Código | Ud | Descripción | Rendimiento | Precio | Importe |
|---|---|---|---|---|---|
| mt07ala001r | kg | Pletina de acero laminado A 572 Grado 50, según ASTM A 572, para aplicaciones estructurales. Trabajada y montada en taller, para colocar con uniones atornilladas en obra. (material) | 9.42 | 6697.91 | 63094.312 |
| mt07aav030b | m | Perno roscado de acero cincado 8,8 según ISO 898-1, de 16 mm de diámetro. (material) | 0.22 | 32522.63 | 7154.979 |
| mt07aav040b | Ud | Tuerca y arandela de acero cincado 8,8 según ISO 898-2, de 16 mm de diámetro. (material) | 4 | 1841.35 | 7365.400 |
| mo058 | h | Ayudante carpintero. (mano de obra) | 0.146 | 20026.15 | 2923.818 |
| mo047 | h | Oficial 1ª montador de estructura metálica. (mano de obra) | 0.229 | 27708.07 | 6345.148 |
| mo094 | h | Ayudante montador de estructura metálica. (mano de obra) | 0.344 | 20698.42 | 7120.256 |
| mo020 | h | Oficial 1ª obra blanca. (mano de obra) | 0.249 | 26625.25 | 6629.687 |
| mo113 | h | Peón de obra blanca. (mano de obra) | 0.11 | 19175.79 | 2109.337 |
| % | % | Herramienta menor | 2 % | 102742.937 | 2054.859 |
|  |  | Costes directos |  |  | 104797.796 |

Residuos:
- colocación: mt07ala001r; factor de residuo 0.0045
- colocación: mt07aav030b Perno roscado de acero cincado 8,8 según ISO 898-1, de 16 mm de diámetro; factor de residuo 0.0148709
- colocación: mt07aav040b Tuerca y arandela de acero cincado 8,8 según ISO 898-2, de 16 mm de diámetro; factor de residuo 0.02

## Recursos

**mt07ala001r** kg Pletina de acero laminado A 572 Grado 50
Datos técnicos: Coste energético 9.830 MJ; Emisión de CO2 0.510 kg; Código LER 17 04 05; Masa del elemento 1 kg; Volumen 0.000476 m3

**mt07aav030b** m Perno roscado de acero cincado 8,8 según ISO 898-1, de 16 mm de diámetro
Datos técnicos: Coste energético 96.924 MJ; Emisión de CO2 5.029 kg; Código LER 17 04 05; Masa del elemento 9.86 kg; Volumen 0.004695 m3

**mt07aav040b** Ud Tuerca y arandela de acero cincado 8,8 según ISO 898-2, de 16 mm de diámetro
Datos técnicos: Coste energético 4.388 MJ; Emisión de CO2 0.222 kg; Código LER 17 04 05; Masa del elemento 0.2 kg; Volumen 0.000095 m3
Residuos:
- embalaje: re170203 Plástico. (componente de residuo); rendimiento 0.025 kg; Código LER 17 02 03; Masa del elemento 1 kg; Volumen 0.001667 m3
