# Vigueta prefabricada de concreto pretensado, imitación madera

- Propiedad del archivo: CYPE Ingenieros S.A.
- Formato: FIEBDC-3/2016
- Programa: Generador de precios de la construcción. CYPE Ingenieros, S.A.
- Fecha: 18/06/2024
- Ámbito geográfico: Colombia
- Divisa: COP
- Costes indirectos: 3 %
- Gastos generales: 13 %
- Beneficio industrial: 6 %
- IVA: 16 %

## E Estructuras

### EP Concreto prefabricado

#### EPI Viguetas

**EPI010** Ud Vigueta prefabricada de concreto pretensado, imitación madera.
Vigueta prefabricada de concreto pretensado, de 16x9x400 cm, con terminación en forma de pecho de paloma en ambos extremos, con barras de acero para pretensar, de 5 mm de diámetro, con un momento flector máximo de 12 kN·m, acabado imitación madera, con una mano de lasur.
Incluye: Replanteo de las viguetas. Colocación y fijación provisional de la vigueta. Ajuste a su posición correcta y nivelación. Montaje y desmontaje de apeos complementarios.
Criterio de medición de proyecto: Número de unidades previstas, según documentación gráfica de Proyecto.
Criterio de medición de obra: Se medirá el número de unidades realmente ejecutadas según especificaciones de Proyecto.

| Código | Ud | Descripción | Rendimiento | Precio | Importe |
|---|---|---|---|---|---|
| mt07pha075cg | Ud | Vigueta prefabricada de concreto pretensado, de 16x9x400 cm, con terminación en forma de pecho de paloma en ambos extremos, con barras de acero para pretensar, de 5 mm de diámetro, con un momento flector máximo de 12 kN·m, acabado imitación madera, con una mano de lasur. (material) | 1 | 461923.78 | 461923.780 |
| mo020 | h | Oficial 1ª obra blanca. (mano de obra) | 0.278 | 25476.92 | 7082.584 |
| mo113 | h | Peón de obra blanca. (mano de obra) | 0.612 | 18348.75 | 11229.435 |
| % | % | Herramienta menor | 2 % | 480235.799 | 9604.716 |
|  |  | Costes directos |  |  | 489840.515 |

Residuos:
- colocación: mt07pha075cg; factor de residuo 0.0240451

## Recursos

**mt07pha075cg** Ud Vigueta prefabricada de concreto pretensado
Datos técnicos: Coste energético 335.954 MJ; Emisión de CO2 25.886 kg; Código LER 17 01 01; Masa del elemento 152 kg; Volumen 0.101333 m3
Residuos:
- embalaje: re170201 Madera. (componente de residuo); rendimiento 0.609 kg; Código LER 17 02 01; Masa del elemento 1 kg; Volumen 0.000909 m3
- embalaje: re170203 Plástico. (componente de residuo); rendimiento 0.245 kg; Código LER 17 02 03; Masa del elemento 1 kg; Volumen 0.001667 m3
