# Barandilla de hueco, de madera

- Propiedad del archivo: CYPE Ingenieros S.A.
- Formato: FIEBDC-3/2016
- Programa: Generador de precios de la construcción. CYPE Ingenieros, S.A.
- Fecha: 18/06/2024
- Ámbito geográfico: Colombia
- Divisa: COP
- Costes indirectos: 3 %
- Gastos generales: 13 %
- Beneficio industrial: 6 %
- IVA: 16 %

## F Fachadas y muros divisorios

### FD Defensas

#### FDD Barandillas y pasamanos

**FDD270** m Barandilla de hueco, de madera.
Barandilla de madera de pino país barnizada, de 90 cm de altura, con pasamanos superior y zócalo inferior de 65x70 mm de diámetro, balaustres torneados de 5 cm ensamblados cada 12 cm, para hueco poligonal de losa. Incluso pletinas para fijación mediante atornillado en obra de mampostería con chazos de nylon y tornillos de acero. Elaborada en taller y montada en obra.
Incluye: Replanteo de los puntos de fijación. Aplomado y nivelación. Resolución de las uniones entre tramos. Resolución de las uniones al paramento.
Criterio de medición de proyecto: Longitud medida a ejes en verdadera magnitud, según documentación gráfica de Proyecto.
Criterio de medición de obra: Se medirá, en verdadera magnitud, a ejes, la longitud realmente ejecutada según especificaciones de Proyecto.

| Código | Ud | Descripción | Rendimiento | Precio | Importe |
|---|---|---|---|---|---|
| mt26aaa033a | Ud | Anclaje mecánico con chazo de nylon y tornillo de acero galvanizado, de cabeza avellanada. (material) | 2 | 715.59 | 1431.180 |
| mt22dbe010aj | m | Barandilla de madera de pino país barnizada, de 90 cm de altura con pasamanos superior y zócalo inferior de 65x70 mm de diámetro, balaustres torneados de 5 cm ensamblados cada 12 cm, para hueco poligonal de losa. (material) | 1 | 388013.22 | 388013.220 |
| mo017 | h | Oficial 1ª carpintero. (mano de obra) | 0.942 | 25845.31 | 24346.282 |
| mo058 | h | Ayudante carpintero. (mano de obra) | 0.673 | 19162.43 | 12896.315 |
| % | % | Herramienta menor | 2 % | 426686.997 | 8533.740 |
|  |  | Costes directos |  |  | 435220.737 |

Residuos:
- colocación: mt26aaa033a Anclaje mecánico con chazo de nylon y tornillo de acero galvanizado, de cabeza avellanada; factor de residuo 0.00430435
- colocación: mt22dbe010aj; factor de residuo 0.00178761

## Recursos

**mt26aaa033a** Ud Anclaje mecánico con chazo de nylon y tornillo de acero galvanizado, de cabeza avellanada
Datos técnicos: Coste energético 1.599 MJ; Emisión de CO2 0.133 kg; Código LER 17 04 05; Masa del elemento 0.046 kg; Volumen 0.000022 m3
Residuos:
- embalaje: re150101 Envases de papel y cartón. (componente de residuo); rendimiento 0.001 kg; Código LER 15 01 01; Masa del elemento 1 kg; Volumen 0.001333 m3

**mt22dbe010aj** m Barandilla de madera de pino país barnizada
Datos técnicos: Coste energético 529.822 MJ; Emisión de CO2 12.120 kg; Código LER 17 02 01; Masa del elemento 13.16 kg; Volumen 0.011964 m3
Residuos:
- embalaje: re170203 Plástico. (componente de residuo); rendimiento 0.003 kg; Código LER 17 02 03; Masa del elemento 1 kg; Volumen 0.001667 m3
