# Remate superior del encuentro entre losa y muro cortina

- Propiedad del archivo: CYPE Ingenieros S.A.
- Formato: FIEBDC-3/2016
- Programa: Generador de precios de la construcción. CYPE Ingenieros, S.A.
- Fecha: 18/06/2024
- Ámbito geográfico: Colombia
- Divisa: COP
- Costes indirectos: 3 %
- Gastos generales: 13 %
- Beneficio industrial: 6 %
- IVA: 16 %

## F Fachadas y muros divisorios

### FM Muros cortina

#### FMR Remates

**FMR010** m Remate superior del encuentro entre losa y muro cortina.
Remate superior de encuentro de losa con muro cortina, formado por moldura de lámina plegada de acero galvanizado de 2,0 mm de espesor y 400 mm de desarrollo, para cubrir los anclajes de las losas y servir de soporte del contrapiso. Incluso cierre de estanqueidad con membrana impermeabilizante de caucho sintético EPDM de 2 mm de espesor, aplicada en frío y fijada al soporte mediante adhesivo de contacto, tornillería de acero galvanizado y sellado de junta perimetral entre la chapa y el cerramiento, con separador de EPDM y silicona.
Incluye: Limpieza de la superficie soporte. Replanteo y fijación mediante atornillado de la chapa sobre la losa. Aplicación del adhesivo. Colocación de la impermeabilización. Sellado de juntas y limpieza final.
Criterio de medición de proyecto: Longitud medida según documentación gráfica de Proyecto.
Criterio de medición de obra: Se medirá la longitud realmente ejecutada según especificaciones de Proyecto.

| Código | Ud | Descripción | Rendimiento | Precio | Importe |
|---|---|---|---|---|---|
| mt15dra025 | kg | Adhesivo de neopreno, para la unión de las membranas de EPDM al soporte. (material) | 1.1 | 67298.92 | 74028.812 |
| mt15dra020c | m² | Lámina de caucho EPDM, tipo II, espesor 2 mm, masa nominal 2,28 kg/m². (material) | 0.5 | 151391.65 | 75695.825 |
| mt25mco100g | m | Lámina plegada de acero galvanizado, de 2 mm de espesor y 400 mm de desarrollo. (material) | 1.05 | 12692.27 | 13326.884 |
| mo049 | h | Oficial 1ª instalador de fachada flotante. (mano de obra) | 0.773 | 26179.17 | 20236.498 |
| mo096 | h | Ayudante instalador de fachada flotante. (mano de obra) | 0.773 | 19044.65 | 14721.514 |
| % | % | Herramienta menor | 2 % | 198009.533 | 3960.191 |
|  |  | Costes directos |  |  | 201969.724 |

Residuos:
- colocación: mt15dra025 Adhesivo de neopreno, para la unión de las membranas de EPDM al soporte; factor de residuo 0.03
- colocación: mt15dra020c Lámina de caucho EPDM, tipo II, espesor 2 mm, masa nominal 2,28 kg/m²; factor de residuo 0.035
- colocación: mt25mco100g Lámina plegada de acero galvanizado, de 2 mm de espesor y 400 mm de desarrollo; factor de residuo 0.0053

## Recursos

**mt15dra025** kg Adhesivo de neopreno, para la unión de las membranas de EPDM al soporte
Datos técnicos: Coste energético 120.000 MJ; Emisión de CO2 2.960 kg; Código LER 17 02 03; Masa del elemento 1 kg; Volumen 0.001667 m3

**mt15dra020c** m² Lámina de caucho EPDM, tipo II, espesor 2 mm, masa nominal 2,28 kg/m²
Datos técnicos: Coste energético 209.337 MJ; Emisión de CO2 9.160 kg; Código LER 17 02 03; Masa del elemento 2.28 kg; Volumen 0.0038 m3
Residuos:
- embalaje: re170203 Plástico. (componente de residuo); rendimiento 0.07 kg; Código LER 17 02 03; Masa del elemento 1 kg; Volumen 0.001667 m3

**mt25mco100g** m Lámina plegada de acero galvanizado, de 2 mm de espesor y 400 mm de desarrollo
Datos técnicos: Coste energético 157.399 MJ; Emisión de CO2 16.013 kg; Código LER 17 04 05; Masa del elemento 6.24 kg; Volumen 0.002971 m3
Residuos:
- embalaje: re170203 Plástico; rendimiento 0.008 kg
