# Sistema ETICS de aislamiento térmico por el exterior de fachadas

- Propiedad del archivo: CYPE Ingenieros S.A.
- Formato: FIEBDC-3/2016
- Programa: Generador de precios de la construcción. CYPE Ingenieros, S.A.
- Fecha: 18/06/2024
- Ámbito geográfico: Colombia
- Divisa: COP
- Costes indirectos: 3 %
- Gastos generales: 13 %
- Beneficio industrial: 6 %
- IVA: 16 %

## F Fachadas y muros divisorios

### FS Fachadas ETICS

#### FSM Revestimiento continuo mineral o sintético

**FSM010** m² Sistema ETICS de aislamiento térmico por el exterior de fachadas.
Aislamiento térmico por el exterior de fachadas, con sistema ETICS, compuesto por: panel rígido de poliestireno expandido, de superficie lisa y mecanizado lateral recto, de color blanco, de 60 mm de espesor, fijado al soporte con mortero, aplicado manualmente y fijaciones mecánicas con chazo de expansión de polipropileno; capa de regularización de mortero, aplicado manualmente, armado con malla de fibra de vidrio, antiálcalis, de 5x4 mm de luz de malla, de 0,6 mm de espesor y de 160 g/m² de masa superficial; capa de acabado de mortero acrílico, color blanco, sobre imprimación acrílica. Incluso perfiles de arranque de aluminio, perfiles de cierre superior de aluminio, perfiles de esquina de PVC con malla, masilla selladora monocomponente y cordón de espuma de polietileno expandido de celdas cerradas para sellado de juntas.
Criterio de valoración económica: El precio incluye la ejecución de remates en los encuentros con paramentos y revestimientos u otros elementos recibidos en su superficie.
Incluye: Preparación de la superficie soporte. Colocación de la malla de arranque. Colocación del perfil de arranque. Corte y preparación del aislamiento. Colocación del aislamiento sobre el paramento. Lijado de toda la superficie. Colocación del resto de perfiles. Resolución de los puntos singulares. Aplicación del mortero base y colocación de la malla de fibra de vidrio en la capa de regularización. Formación de juntas. Aplicación de la capa de acabado. Sellado de juntas.
Criterio de medición de proyecto: Superficie medida según documentación gráfica de Proyecto, deduciendo los huecos de superficie mayor de 1 m², añadiendo a cambio la superficie de la parte interior del hueco, correspondiente al desarrollo de jambas y dinteles.
Criterio de medición de obra: Se medirá la superficie realmente ejecutada según especificaciones de Proyecto, deduciendo los huecos de superficie mayor de 1 m², añadiendo a cambio la superficie de la parte interior del hueco, correspondiente al desarrollo de jambas y dinteles.

| Código | Ud | Descripción | Rendimiento | Precio | Importe |
|---|---|---|---|---|---|
| mt28mop080f | m | Perfil de arranque de aluminio, de 60 mm de anchura, con goterón, para nivelación y soporte de los paneles aislantes de los sistemas de aislamiento térmico por el exterior sobre la línea de zócalo. (material) | 0.17 | 12438.73 | 2114.584 |
| mt28mop085f | m | Perfil de cierre superior, de aluminio, de 60 mm de anchura, para coronación de los paneles aislantes de los sistemas de aislamiento térmico por el exterior. (material) | 0.17 | 47635.69 | 8098.067 |
| mt28mop030fa | kg | Mortero absorción de agua por capilaridad menor de 0,2 kg/m² min½, compuesto de cemento blanco, cal aérea, agregados livianos, agregados calizos seleccionados, fibras naturales, aditivos y resinas en polvo, impermeable al agua de lluvia, permeable al vapor de agua y con resistencia al envejecimiento, para aplicar con llana, para adherir los paneles aislantes y como capa base, previo amasado con agua. (material) | 10.4 | 2166.7 | 22533.680 |
| mt16pep010ad | m² | Panel rígido de poliestireno expandido, de superficie lisa y mecanizado lateral recto, de color blanco, de 60 mm de espesor, con resistencia al envejecimiento y permeable al vapor de agua, resistencia térmica 1,58 m²K/W, conductividad térmica 0,038 W/(mK), Euroclase E de reacción al fuego. (material) | 1.05 | 54029.85 | 56731.343 |
| mt16pep100c | Ud | Chazo de expansión de polipropileno, de 120 mm de longitud, para fijación de placas aislantes. (material) | 8 | 1294.56 | 10356.480 |
| mt28mop050a | m² | Malla de fibra de vidrio, antiálcalis, de 5x4 mm de luz de malla, de 0,6 mm de espesor, de 160 g/m² de masa superficial y de 1,1x50 m, para armar morteros. (material) | 1.1 | 4158.93 | 4574.823 |
| mt28mop070b | m | Perfil de esquina de PVC con malla, para refuerzo de cantos. (material) | 0.3 | 3538.67 | 1061.601 |
| mt28mop320a | kg | Imprimación acrílica, compuesta por resinas acrílicas, pigmentos minerales y aditivos orgánicos e inorgánicos, impermeable al agua de lluvia y permeable al vapor de agua, para aplicar con brocha, rodillo o pistola. (material) | 0.22 | 9331.03 | 2052.827 |
| mt28mop310ma | kg | Mortero acrílico, color blanco, compuesto por resinas acrílicas, pigmentos minerales y aditivos orgánicos e inorgánicos, antimoho y antiverdín, permeable al vapor de agua y con resistencia al envejecimiento, a la contaminación urbana y a los rayos UV, para revestimiento de paramentos exteriores. (material) | 2.5 | 9736.3 | 24340.750 |
| mt15bas010a | m | Cordón de polietileno expandido de celdas cerradas, de sección circular de 6 mm de diámetro, para el relleno de fondo de junta. (material) | 0.17 | 313.02 | 53.213 |
| mt15bas035a | Ud | Cartucho de masilla elastómera tixotrópica, monocomponente, a base de polímeros híbridos (MS), de color gris, de 600 ml, de alta adherencia, con elevadas propiedades elásticas, resistencia al envejecimiento y a los rayos UV, dureza Shore A aproximada de 25 y alargamiento en rotura > 600%, según ISO 11600. (material) | 0.02 | 44292.08 | 885.842 |
| mo054 | h | Oficial 1ª colocador de aislantes. (mano de obra) | 0.123 | 26179.17 | 3220.038 |
| mo101 | h | Ayudante colocador de aislantes. (mano de obra) | 0.123 | 19044.65 | 2342.492 |
| mo039 | h | Oficial 1ª revocador. (mano de obra) | 0.74 | 25476.92 | 18852.921 |
| mo079 | h | Ayudante revocador. (mano de obra) | 0.74 | 19044.65 | 14093.041 |
| % | % | Herramienta menor | 2 % | 171311.702 | 3426.234 |
|  |  | Costes directos |  |  | 174737.936 |

Residuos:
- colocación: mt28mop080f; factor de residuo 0.048
- colocación: mt28mop085f; factor de residuo 0.024
- colocación: mt28mop030fa; factor de residuo 0.0063
- colocación: mt16pep010ad; factor de residuo 0.048
- colocación: mt28mop050a; factor de residuo 0.055
- colocación: mt28mop070b Perfil de esquina de PVC con malla, para refuerzo de cantos; factor de residuo 0.048
- colocación: mt28mop320a; factor de residuo 0.044362
- colocación: mt28mop310ma; factor de residuo 0.050705
- colocación: mt15bas010a; factor de residuo 0.044
- colocación: mt15bas035a; factor de residuo 0.06

## Recursos

**mt28mop080f** m Perfil de arranque de aluminio
Datos técnicos: Coste energético 45.264 MJ; Emisión de CO2 3.320 kg; Código LER 17 04 02; Masa del elemento 0.4 kg; Volumen 0.000267 m3
Residuos:
- embalaje: re170203 Plástico. (componente de residuo); rendimiento 0.005 kg; Código LER 17 02 03; Masa del elemento 1 kg; Volumen 0.001667 m3

**mt28mop085f** m Perfil de cierre superior
Datos técnicos: Coste energético 27.643 MJ; Emisión de CO2 2.016 kg; Código LER 17 04 02; Masa del elemento 0.24 kg; Volumen 0.00016 m3
Residuos:
- embalaje: re170203 Plástico; rendimiento 0.008 kg

**mt28mop030fa** kg Mortero absorción de agua por capilaridad menor de 0,2 kg/m² min½
Datos técnicos: Coste energético 2.394 MJ; Emisión de CO2 0.194 kg; Código LER 17 01 01; Masa del elemento 1 kg; Volumen 0.000667 m3
Residuos:
- embalaje: re150101 Envases de papel y cartón. (componente de residuo); rendimiento 0.014 kg; Código LER 15 01 01; Masa del elemento 1 kg; Volumen 0.001333 m3
- embalaje: re170201 Madera. (componente de residuo); rendimiento 0.001 kg; Código LER 17 02 01; Masa del elemento 1 kg; Volumen 0.000909 m3
- embalaje: re170203 Plástico; rendimiento 0.003 kg

**mt16pep010ad** m² Panel rígido de poliestireno expandido
Datos técnicos: Coste energético 114.897 MJ; Emisión de CO2 4.015 kg; Código LER 17 06 04; Masa del elemento 1.2 kg; Volumen 0.002 m3
Residuos:
- embalaje: re170203 Plástico; rendimiento 0.024 kg

**mt16pep100c** Ud Chazo de expansión de polipropileno, de 120 mm de longitud, para fijación de placas aislantes
Datos técnicos: Coste energético 1.154 MJ; Emisión de CO2 0.096 kg
Residuos:
- embalaje: re150101 Envases de papel y cartón; rendimiento 0.072 kg

**mt28mop050a** m² Malla de fibra de vidrio
Datos técnicos: Coste energético 13.504 MJ; Emisión de CO2 0.664 kg; Código LER 17 02 03; Masa del elemento 0.16 kg; Volumen 0.000267 m3
Residuos:
- embalaje: re170203 Plástico; rendimiento 0.024 kg

**mt28mop070b** m Perfil de esquina de PVC con malla, para refuerzo de cantos
Datos técnicos: Coste energético 11.900 MJ; Emisión de CO2 0.855 kg; Código LER 17 02 03; Masa del elemento 0.2 kg; Volumen 0.000333 m3
Residuos:
- embalaje: re170203 Plástico; rendimiento 0.005 kg

**mt28mop320a** kg Imprimación acrílica
Datos técnicos: Coste energético 86.761 MJ; Emisión de CO2 3.294 kg; Código LER 17 09 04; Masa del elemento 1 kg; Volumen 0.000667 m3
Residuos:
- embalaje: re170203 Plástico; rendimiento 0.003 kg

**mt28mop310ma** kg Mortero acrílico
Datos técnicos: Coste energético 15.053 MJ; Emisión de CO2 0.575 kg; Código LER 17 09 04; Masa del elemento 1 kg; Volumen 0.000667 m3
Residuos:
- embalaje: re170203 Plástico; rendimiento 0.003 kg

**mt15bas010a** m Cordón de polietileno expandido de celdas cerradas
Datos técnicos: Coste energético 9.134 MJ; Emisión de CO2 0.057 kg; Código LER 17 02 03; Masa del elemento 0.027 kg; Volumen 0.000045 m3
Residuos:
- embalaje: re170201 Madera; rendimiento 0.04 kg

**mt15bas035a** Ud Cartucho de masilla elastómera tixotrópica
Datos técnicos: Coste energético 113.498 MJ; Emisión de CO2 5.521 kg; Código LER 17 09 04; Masa del elemento 0.72 kg; Volumen 0.00048 m3
Residuos:
- embalaje: re170203 Plástico; rendimiento 0.1 kg
