# Sistema de pletina de púas para protección de la fachada frente a las aves

- Propiedad del archivo: CYPE Ingenieros S.A.
- Formato: FIEBDC-3/2016
- Programa: Generador de precios de la construcción. CYPE Ingenieros, S.A.
- Fecha: 18/06/2024
- Ámbito geográfico: Colombia
- Divisa: COP
- Costes indirectos: 3 %
- Gastos generales: 13 %
- Beneficio industrial: 6 %
- IVA: 16 %

## F Fachadas y muros divisorios

### FZ Limpieza y tratamientos superficiales

#### FZP Protección frente a las aves

**FZP020** m Sistema de pletina de púas para protección de la fachada frente a las aves.
Suministro e instalación sobre viga, con fijaciones mecánicas, de sistema de pletina de púas, para la protección frente a las aves de una franja de hasta 275 mm de anchura en elemento de fachada, formada por una lámina de policarbonato estable frente a los rayos UV, de 330 mm de anchura y 1 mm de espesor, que lleva insertadas a modo de púas, cada 33 mm, unas varillas romas en forma de 'U', de acero inoxidable, de 1,4 mm de diámetro y 166 mm de altura. Incluso fijaciones a presión para vigas, accesorios y material auxiliar. Totalmente montado y probado, sin incluir la repercusión del andamio ni afectar a la estabilidad del elemento.
Incluye: Limpieza y preparación del soporte. Replanteo. Colocación de las fijaciones mecánicas sobre el soporte. Instalación de la pletina de púas.
Criterio de medición de proyecto: Longitud medida según documentación gráfica de Proyecto.
Criterio de medición de obra: Se medirá la longitud realmente ejecutada según especificaciones de Proyecto.

| Código | Ud | Descripción | Rendimiento | Precio | Importe |
|---|---|---|---|---|---|
| mt41ave020d | m | Pletina de púas, para la protección frente a las aves de una franja de hasta 275 mm de anchura en elemento de fachada, formada por una lámina de policarbonato estable frente a los rayos UV, de 330 mm de anchura y 1 mm de espesor, que lleva insertadas a modo de púas, cada 33 mm, unas varillas romas en forma de 'U', de acero inoxidable, de 1,4 mm de diámetro y 166 mm de altura, para ahuyentar a las aves sin causarles perjuicio. (material) | 1 | 37666.53 | 37666.530 |
| mt41ave021c | Ud | Fijación a presión para la colocación de pletina de púas sobre viga, en sistemas de protección de la fachada frente a las aves. (material) | 6 | 3130.18 | 18781.080 |
| mo020 | h | Oficial 1ª obra blanca. (mano de obra) | 0.259 | 25476.92 | 6598.522 |
| % | % | Herramienta menor | 2 % | 63046.132 | 1260.923 |
|  |  | Costes directos |  |  | 64307.055 |
