# Sistema de cables tensados para la protección de la fachada frente a las aves

- Propiedad del archivo: CYPE Ingenieros S.A.
- Formato: FIEBDC-3/2016
- Programa: Generador de precios de la construcción. CYPE Ingenieros, S.A.
- Fecha: 18/06/2024
- Ámbito geográfico: Colombia
- Divisa: COP
- Costes indirectos: 3 %
- Gastos generales: 13 %
- Beneficio industrial: 6 %
- IVA: 16 %

## F Fachadas y muros divisorios

### FZ Limpieza y tratamientos superficiales

#### FZP Protección frente a las aves

**FZP030** m Sistema de cables tensados para la protección de la fachada frente a las aves.
Sistema de cables tensados compuesto por soporte para cables, formado por 6 postes de acero inoxidable, de 110 mm y 150 mm de altura alternativamente, con un punto de unión entre cada poste y su cable, fijado con anclaje mecánico sobre cornisa o superficie plana horizontal; enganche de cobre niquelado y muelle de acero inoxidable para la unión de cada poste con su cable; cable formado por alambre de acero inoxidable y recubrimiento de nylon estable frente a los rayos UV. Incluso taladros y chazos de fijación, accesorios y material auxiliar. Totalmente montado y probado, sin incluir la repercusión del andamio ni afectar a la estabilidad del elemento.
Incluye: Limpieza y preparación del soporte. Replanteo. Ejecución de los taladros. Instalación del soporte para cables. Colocación de los enganches en los postes. Fijación de los cables a los enganches.
Criterio de medición de proyecto: Longitud medida según documentación gráfica de Proyecto.
Criterio de medición de obra: Se medirá la longitud realmente ejecutada según especificaciones de Proyecto.

| Código | Ud | Descripción | Rendimiento | Precio | Importe |
|---|---|---|---|---|---|
| mt41ave033 | Ud | Chazo de nylon para el anclaje de los postes del sistema de cables tensados para la protección de la fachada frente a las aves. (material) | 4.2 | 484.05 | 2033.010 |
| mt41ave031cg | Ud | Soporte para cables, formado por 6 postes de acero inoxidable, de 110 mm y 150 mm de altura alternativamente, con un punto de unión entre cada poste y su cable, para colocar con anclaje mecánico sobre cornisa o superficie plana horizontal, en sistema de cables tensados para la protección de la fachada frente a las aves. (material) | 0.7 | 24415.42 | 17090.794 |
| mt41ave032 | Ud | Enganche de cobre niquelado y muelle de acero inoxidable, a modo de conexión entre el cable y un poste del sistema de cables tensados para la protección de la fachada frente a las aves. (material) | 4.2 | 2033 | 8538.600 |
| mt41ave030 | m | Cable formado por alambre de acero inoxidable y recubrimiento de nylon estable frente a los rayos UV, para la protección de la fachada frente a las aves. (material) | 6 | 1505.93 | 9035.580 |
| mo020 | h | Oficial 1ª obra blanca. (mano de obra) | 0.398 | 25476.92 | 10139.814 |
| mo113 | h | Peón de obra blanca. (mano de obra) | 0.796 | 18348.75 | 14605.605 |
| % | % | Herramienta menor | 2 % | 61443.403 | 1228.868 |
|  |  | Costes directos |  |  | 62672.271 |
