# Anclaje mecánico con chazo de expansión de acero inoxidable AISI 316, tuerca y arandela, para fijación de elemento no estructural a soporte de concreto endurecido

- Propiedad del archivo: CYPE INGENIEROS, S.A.
- Formato: FIEBDC-3/2002
- Ámbito geográfico: Colombia
- Divisa: COP
- Costes indirectos: 3.00 %
- Gastos generales: 13.00 %
- Beneficio industrial: 6.00 %
- IVA: 16.00 %

**HAH010** Ud Anclaje mecánico con chazo de expansión de acero inoxidable AISI 316, tuerca y arandela, para fijación de elemento no estructural a soporte de concreto endurecido.
Anclaje mecánico con chazo de expansión de acero inoxidable AISI 316, tuerca y arandela, para fijación de elemento no estructural a soporte de concreto endurecido.
Incluye: Replanteo de la posición del anclaje. Ejecución de la perforación. Limpieza del polvo resultante. Introducción del anclaje. Aplicación del par de apriete con llave dinamométrica. Limpieza de los restos sobrantes.
Criterio de medición de proyecto: Número de unidades previstas, según documentación gráfica de Proyecto.
Criterio de medición de obra: Se medirá el número de unidades realmente ejecutadas según especificaciones de Proyecto.

| Código | Ud | Descripción | Rendimiento | Precio | Importe |
|---|---|---|---|---|---|
| mt26aaa023b | Ud | Anclaje mecánico con chazo de expansión de acero inoxidable AISI 316, tuerca y arandela. (material) | 1.000 | 10625.75 | 10625.75 |
| mo113 | h | Peón de obra blanca. (mano de obra) | 0.046 | 9932.90 | 456.91 |
| % | % | Herramienta menor | 2 % | 11082.66 | 221.65 |
|  |  | Costes directos |  |  | 11304.31 |
