# Pieza de remate de acero galvanizado

- Propiedad del archivo: CYPE Ingenieros S.A.
- Formato: FIEBDC-3/2016
- Programa: Generador de precios de la construcción. CYPE Ingenieros, S.A.
- Fecha: 18/06/2024
- Ámbito geográfico: Colombia
- Divisa: COP
- Costes indirectos: 3 %
- Gastos generales: 13 %
- Beneficio industrial: 6 %
- IVA: 16 %

## H Remates y ayudas

### HR Remates de fachada

#### HRA De acero galvanizado

**HRA100** m Pieza de remate de acero galvanizado.
Pieza de remate de lámina plegada de acero galvanizado, espesor 1 mm, desarrollo 200 mm y 3 pliegues; colocación con adhesivo bituminoso de aplicación en frío, y sellado de las juntas entre piezas y, en su caso, de las uniones con los muros con sellador adhesivo monocomponente.
Incluye: Replanteo de las piezas. Corte de las piezas. Colocación, aplomado, nivelación y alineación. Resolución de encuentros y de puntos singulares. Sellado de juntas y limpieza.
Criterio de medición de proyecto: Longitud medida según documentación gráfica de Proyecto.
Criterio de medición de obra: Se medirá la longitud realmente ejecutada según especificaciones de Proyecto.

| Código | Ud | Descripción | Rendimiento | Precio | Importe |
|---|---|---|---|---|---|
| mt20wwr010 | kg | Adhesivo bituminoso de aplicación en frío, para láminas metálicas. (material) | 0.2 | 16300.16 | 3260.032 |
| mt20rca010if | m | Pieza de remate de lámina plegada de acero galvanizado, espesor 1 mm, desarrollo 200 mm y 3 pliegues. (material) | 1 | 13257.29 | 13257.290 |
| mt22www010d | Ud | Cartucho de 290 ml de sellador adhesivo monocomponente, neutro, superelástico, a base de polímero MS, color transparente, con resistencia a la intemperie y a los rayos UV y elongación hasta rotura 750%. (material) | 0.2 | 12841.61 | 2568.322 |
| mo018 | h | Oficial 1ª cerrajero. (mano de obra) | 0.131 | 25810.78 | 3381.212 |
| mo059 | h | Ayudante cerrajero. (mano de obra) | 0.131 | 19080.89 | 2499.597 |
| % | % | Herramienta menor | 2 % | 24966.453 | 499.329 |
|  |  | Costes directos |  |  | 25465.782 |

Residuos:
- colocación: mt20wwr010 Adhesivo bituminoso de aplicación en frío, para láminas metálicas; factor de residuo 0.07
- colocación: mt20rca010if Pieza de remate de lámina plegada de acero galvanizado, espesor 1 mm, desarrollo 200 mm y 3 pliegues; factor de residuo 0.0053
- colocación: mt22www010d; factor de residuo 0.06

## Recursos

**mt20wwr010** kg Adhesivo bituminoso de aplicación en frío, para láminas metálicas
Datos técnicos: Coste energético 56.035 MJ; Emisión de CO2 0.662 kg; Código LER 17 03 02; Masa del elemento 1 kg; Volumen 0.001 m3
Residuos:
- embalaje: re170203 Plástico. (componente de residuo); rendimiento 0.04 kg; Código LER 17 02 03; Masa del elemento 1 kg; Volumen 0.001667 m3

**mt20rca010if** m Pieza de remate de lámina plegada de acero galvanizado, espesor 1 mm, desarrollo 200 mm y 3 pliegues
Datos técnicos: Coste energético 39.931 MJ; Emisión de CO2 4.032 kg; Código LER 17 04 05; Masa del elemento 1.56 kg; Volumen 0.000743 m3
Residuos:
- embalaje: re170203 Plástico; rendimiento 0.008 kg

**mt22www010d** Ud Cartucho de 290 ml de sellador adhesivo monocomponente
Datos técnicos: Coste energético 70.388 MJ; Emisión de CO2 3.428 kg; Código LER 17 09 04; Masa del elemento 0.421 kg; Volumen 0.000281 m3
Residuos:
- embalaje: re170203 Plástico; rendimiento 0.1 kg
