# Mástil para fijación de antenas

- Propiedad del archivo: CYPE Ingenieros S.A.
- Formato: FIEBDC-3/2016
- Programa: Generador de precios de la construcción. CYPE Ingenieros, S.A.
- Fecha: 18/06/2024
- Ámbito geográfico: Colombia
- Divisa: COP
- Costes indirectos: 3 %
- Gastos generales: 13 %
- Beneficio industrial: 6 %
- IVA: 16 %

## I Instalaciones

### IA Audiovisuales

#### IAA Red de cables coaxiales

**IAA031** Ud Mástil para fijación de antenas.
Mástil para fijación de 2 antenas, de tubo de acero con tratamiento anticorrosión, de 6 m de altura, 40 mm de diámetro y 2 mm de espesor. Incluso, anclajes y cuantos accesorios sean necesarios para su correcta instalación.
Incluye: Replanteo. Montaje.
Criterio de medición de proyecto: Número de unidades previstas, según documentación gráfica de Proyecto.
Criterio de medición de obra: Se medirá el número de unidades realmente ejecutadas según especificaciones de Proyecto.

| Código | Ud | Descripción | Rendimiento | Precio | Importe |
|---|---|---|---|---|---|
| mt40saf010hw | Ud | Mástil para fijación de antenas, de tubo de acero con tratamiento anticorrosión, de 3 m de altura, 40 mm de diámetro y 2 mm de espesor, unión por enchufe. Incluso accesorios. (material) | 2 | 144155.26 | 288310.520 |
| mt40saf011r | Ud | Garra de anclaje a obra en L para mástil, para colocación en superficie, de 500 mm de longitud y 4 mm de espesor, con abrazadera. (material) | 2 | 45857.27 | 91714.540 |
| mo001 | h | Oficial 1ª instalador de telecomunicaciones. (mano de obra) | 1.817 | 26179.17 | 47567.552 |
| mo056 | h | Ayudante instalador de telecomunicaciones. (mano de obra) | 1.817 | 19008.41 | 34538.281 |
| % | % | Herramienta menor | 2 % | 462130.893 | 9242.618 |
|  |  | Costes directos |  |  | 471373.511 |

Residuos:
- colocación: mt40saf011r; factor de residuo 0.02

## Recursos

**mt40saf010hw** Ud Mástil para fijación de antenas
Datos técnicos: Coste energético 55.064 MJ; Emisión de CO2 2.882 kg
Residuos:
- embalaje: re150101 Envases de papel y cartón. (componente de residuo); rendimiento 0.03 kg; Código LER 15 01 01; Masa del elemento 1 kg; Volumen 0.001333 m3

**mt40saf011r** Ud Garra de anclaje a obra en L para mástil
Datos técnicos: Coste energético 14.316 MJ; Emisión de CO2 0.737 kg; Código LER 17 04 05; Masa del elemento 1.21 kg; Volumen 0.000576 m3
Residuos:
- embalaje: re170203 Plástico. (componente de residuo); rendimiento 0.025 kg; Código LER 17 02 03; Masa del elemento 1 kg; Volumen 0.001667 m3
