# Soporte para fijación de antena

- Propiedad del archivo: CYPE Ingenieros S.A.
- Formato: FIEBDC-3/2016
- Programa: Generador de precios de la construcción. CYPE Ingenieros, S.A.
- Fecha: 18/06/2024
- Ámbito geográfico: Colombia
- Divisa: COP
- Costes indirectos: 3 %
- Gastos generales: 13 %
- Beneficio industrial: 6 %
- IVA: 16 %

## I Instalaciones

### IA Audiovisuales

#### IAA Red de cables coaxiales

**IAA033** Ud Soporte para fijación de antena.
Soporte fijo para fijación de antena en L, de pared o techo, de 35 mm de diámetro. Incluso base de fijación y cuantos accesorios sean necesarios para su correcta instalación.
Incluye: Replanteo. Colocación del soporte.
Criterio de medición de proyecto: Número de unidades previstas, según documentación gráfica de Proyecto.
Criterio de medición de obra: Se medirá el número de unidades realmente ejecutadas según especificaciones de Proyecto.

| Código | Ud | Descripción | Rendimiento | Precio | Importe |
|---|---|---|---|---|---|
| mt40apf032b | Ud | Soporte fijo para fijación de antena en L, de pared o techo, de 35 mm de diámetro. Incluso base de fijación. (material) | 1 | 77526.02 | 77526.020 |
| mo001 | h | Oficial 1ª instalador de telecomunicaciones. (mano de obra) | 0.606 | 26179.17 | 15864.577 |
| mo056 | h | Ayudante instalador de telecomunicaciones. (mano de obra) | 0.606 | 19008.41 | 11519.096 |
| % | % | Herramienta menor | 2 % | 104909.693 | 2098.194 |
|  |  | Costes directos |  |  | 107007.887 |

## Recursos

**mt40apf032b** Ud Soporte fijo para fijación de antena en L, de pared o techo, de 35 mm de diámetro. Incluso base de fijación
Datos técnicos: Coste energético 19.699 MJ; Emisión de CO2 1.081 kg
Residuos:
- embalaje: re150101 Envases de papel y cartón. (componente de residuo); rendimiento 0.072 kg; Código LER 15 01 01; Masa del elemento 1 kg; Volumen 0.001333 m3
