# Equipo de cabecera

- Propiedad del archivo: CYPE Ingenieros S.A.
- Formato: FIEBDC-3/2016
- Programa: Generador de precios de la construcción. CYPE Ingenieros, S.A.
- Fecha: 18/06/2024
- Ámbito geográfico: Colombia
- Divisa: COP
- Costes indirectos: 3 %
- Gastos generales: 13 %
- Beneficio industrial: 6 %
- IVA: 16 %

## I Instalaciones

### IA Audiovisuales

#### IAA Red de cables coaxiales

**IAA040** Ud Equipo de cabecera.
Equipo de cabecera, formado por: 9 amplificadores monocanal UHF, de 50 dB de ganancia; 1 amplificador multicanal UHF, de 50 dB de ganancia; 1 amplificador FM; 1 amplificador DAB, todos ellos con autoseparación en la entrada y automezcla en la salida (alojados en el RITS o RITU). Incluso fuente de alimentación, soporte, puentes de interconexión, cargas resistivas, repartidor, mezcladores y cuantos accesorios sean necesarios para su correcta instalación.
Incluye: Montaje, conexionado y comprobación de su correcto funcionamiento.
Criterio de medición de proyecto: Número de unidades previstas, según documentación gráfica de Proyecto.
Criterio de medición de obra: Se medirá el número de unidades realmente ejecutadas según especificaciones de Proyecto.

| Código | Ud | Descripción | Rendimiento | Precio | Importe |
|---|---|---|---|---|---|
| mt40eaf010cb | Ud | Amplificador monocanal UHF, de 50 dB de ganancia. (material) | 9 | 442681.5 | 3984133.500 |
| mt40eaf010fd | Ud | Amplificador multicanal UHF, para amplificar hasta siete canales adyacentes, de 50 dB de ganancia. (material) | 1 | 436438.56 | 436438.560 |
| mt40eaf010ge | Ud | Amplificador FM, de 36 dB de ganancia. (material) | 1 | 340524.23 | 340524.230 |
| mt40eaf010lf | Ud | Amplificador DAB, de 50 dB de ganancia. (material) | 1 | 346199.63 | 346199.630 |
| mt40eaf045d | Ud | Fuente de alimentación, de 2500 mA de intensidad máxima a 12 Vcc de tensión. (material) | 1 | 688312.98 | 688312.980 |
| mt40eaf102d | Ud | Soporte metálico, con capacidad para 16 módulos y fuente de alimentación. (material) | 1 | 249036.72 | 249036.720 |
| mt40eaf110a | Ud | Puente de interconexión. (material) | 22 | 18445.07 | 405791.540 |
| mt40eaf100a | Ud | Carga resistiva de 75 Ohm, para cierre. (material) | 4 | 14926.32 | 59705.280 |
| mt40irt024a | Ud | Repartidor de 5-2400 MHz de 2 salidas, de 57x49x26 mm, 3,9 dB de pérdidas de inserción a 862 MHz y 5,1 dB de pérdidas de inserción a 2150 MHz, con conectores tipo "F". (material) | 1 | 17593.75 | 17593.750 |
| mt40irf024a | Ud | Mezclador de TV y FI, de 2 entradas, de 1,5 dB de pérdidas de inserción de TV y 2,3 dB de pérdidas de inserción de FI, con conectores tipo "F". (material) | 2 | 38933.27 | 77866.540 |
| mo001 | h | Oficial 1ª instalador de telecomunicaciones. (mano de obra) | 2.666 | 26179.17 | 69793.667 |
| mo056 | h | Ayudante instalador de telecomunicaciones. (mano de obra) | 2.666 | 19008.41 | 50676.421 |
| % | % | Herramienta menor | 2 % | 6726072.818 | 134521.456 |
|  |  | Costes directos |  |  | 6860594.274 |

## Recursos

**mt40eaf010cb** Ud Amplificador monocanal UHF, de 50 dB de ganancia
Datos técnicos: Coste energético 0.133 MJ; Emisión de CO2 0.210 kg
Residuos:
- embalaje: re150101 Envases de papel y cartón. (componente de residuo); rendimiento 0.247 kg; Código LER 15 01 01; Masa del elemento 1 kg; Volumen 0.001333 m3

**mt40eaf010fd** Ud Amplificador multicanal UHF, para amplificar hasta siete canales adyacentes, de 50 dB de ganancia
Datos técnicos: Coste energético 0.133 MJ; Emisión de CO2 0.210 kg
Residuos:
- embalaje: re150101 Envases de papel y cartón; rendimiento 0.247 kg

**mt40eaf010ge** Ud Amplificador FM, de 36 dB de ganancia
Datos técnicos: Coste energético 0.133 MJ; Emisión de CO2 0.210 kg
Residuos:
- embalaje: re150101 Envases de papel y cartón; rendimiento 0.247 kg

**mt40eaf010lf** Ud Amplificador DAB, de 50 dB de ganancia
Datos técnicos: Coste energético 0.133 MJ; Emisión de CO2 0.210 kg
Residuos:
- embalaje: re150101 Envases de papel y cartón; rendimiento 0.247 kg

**mt40eaf045d** Ud Fuente de alimentación, de 2500 mA de intensidad máxima a 12 Vcc de tensión
Datos técnicos: Coste energético 0.133 MJ; Emisión de CO2 0.210 kg
Residuos:
- embalaje: re150101 Envases de papel y cartón; rendimiento 0.247 kg

**mt40eaf102d** Ud Soporte metálico, con capacidad para 16 módulos y fuente de alimentación
Datos técnicos: Coste energético 0.133 MJ; Emisión de CO2 0.210 kg
Residuos:
- embalaje: re150101 Envases de papel y cartón; rendimiento 0.247 kg

**mt40eaf100a** Ud Carga resistiva de 75 Ohm, para cierre
Datos técnicos: Coste energético 0.133 MJ; Emisión de CO2 0.210 kg
Residuos:
- embalaje: re150101 Envases de papel y cartón; rendimiento 0.247 kg

**mt40irf024a** Ud Mezclador de TV y FI
Datos técnicos: Coste energético 0.133 MJ; Emisión de CO2 0.210 kg
Residuos:
- embalaje: re150101 Envases de papel y cartón; rendimiento 0.247 kg
