# Toma de usuario

- Propiedad del archivo: CYPE Ingenieros S.A.
- Formato: FIEBDC-3/2016
- Programa: Generador de precios de la construcción. CYPE Ingenieros, S.A.
- Fecha: 18/06/2024
- Ámbito geográfico: Colombia
- Divisa: COP
- Costes indirectos: 3 %
- Gastos generales: 13 %
- Beneficio industrial: 6 %
- IVA: 16 %

## I Instalaciones

### IA Audiovisuales

#### IAA Red de cables coaxiales

**IAA120** Ud Toma de usuario.
Toma doble, TV-R, de 5-1000 MHz, marco y embellecedor.
Incluye: Montaje, conexionado y comprobación de su correcto funcionamiento.
Criterio de medición de proyecto: Número de unidades previstas, según documentación gráfica de Proyecto.
Criterio de medición de obra: Se medirá el número de unidades realmente ejecutadas según especificaciones de Proyecto.

| Código | Ud | Descripción | Rendimiento | Precio | Importe |
|---|---|---|---|---|---|
| mt40dpt050a | Ud | Toma doble, TV-R, de 5-1000 MHz, marco y embellecedor. (material) | 1 | 56076.8 | 56076.800 |
| mo001 | h | Oficial 1ª instalador de telecomunicaciones. (mano de obra) | 0.303 | 26179.17 | 7932.289 |
| % | % | Herramienta menor | 2 % | 64009.089 | 1280.182 |
|  |  | Costes directos |  |  | 65289.271 |

## Recursos

**mt40dpt050a** Ud Toma doble, TV-R, de 5-1000 MHz, marco y embellecedor
Datos técnicos: Coste energético 6.571 MJ; Emisión de CO2 0.353 kg
Residuos:
- embalaje: re150101 Envases de papel y cartón. (componente de residuo); rendimiento 0.032 kg; Código LER 15 01 01; Masa del elemento 1 kg; Volumen 0.001333 m3
