# Repartidor de fibra óptica

- Propiedad del archivo: CYPE Ingenieros S.A.
- Formato: FIEBDC-3/2016
- Programa: Generador de precios de la construcción. CYPE Ingenieros, S.A.
- Fecha: 18/06/2024
- Ámbito geográfico: Colombia
- Divisa: COP
- Costes indirectos: 3 %
- Gastos generales: 13 %
- Beneficio industrial: 6 %
- IVA: 16 %

## I Instalaciones

### IA Audiovisuales

#### IAO Red de cables de fibra óptica

**IAO024** Ud Repartidor de fibra óptica.
Repartidor PLC monomodo de 64 salidas, con conectores tipo SC/APC simple, para rango de longitud de onda de 1260 a 1650 nm de 20 dB de pérdidas de inserción.
Incluye: Colocación. Conexionado y comprobación de su correcto funcionamiento.
Criterio de medición de proyecto: Número de unidades previstas, según documentación gráfica de Proyecto.
Criterio de medición de obra: Se medirá el número de unidades realmente ejecutadas según especificaciones de Proyecto.

| Código | Ud | Descripción | Rendimiento | Precio | Importe |
|---|---|---|---|---|---|
| mt40fod050f | Ud | Repartidor PLC monomodo de 64 salidas, con conectores tipo SC/APC simple, para rango de longitud de onda de 1260 a 1650 nm de 20 dB de pérdidas de inserción. (material) | 1 | 1540020.84 | 1540020.840 |
| mo001 | h | Oficial 1ª instalador de telecomunicaciones. (mano de obra) | 0.303 | 26179.17 | 7932.289 |
| mo056 | h | Ayudante instalador de telecomunicaciones. (mano de obra) | 0.303 | 19008.41 | 5759.548 |
| % | % | Herramienta menor | 2 % | 1553712.677 | 31074.254 |
|  |  | Costes directos |  |  | 1584786.931 |
